# Umbau Knotenpunkt Rosentalstraße in Roetgen
Angebotsaufforderung (GAEB DA XML 3.0, DA83)
Projekt: 20-4570
Währung: EUR
Erstellt mit: GXML Toolbox V3.3 R20230829, iTWO_64 V25.0.650, 12.02.2026

## Zusätzliche technische Vertragsbedingungen für Tiefbauarbeiten (ZTVT)
Zusätzliche technische Vertragsbedingungen für Tiefbauarbeiten (ZTVT)

1.00 Allgemeines

Verwandte Abkürzungen

AG  = Auftraggeber
AN  = Auftragnehmer
OZ  = Ordnungszeichen = Position
LB  = Leistungsbeschreibung
LV  = Leistungsverzeichnis
VB  = Vorbemerkung
ZV  = Zusätzliche Vertragsbedingungen

1.01 Es wird empfohlen, vor Angebotsabgabe die Besonderheiten der Baumaßnahme und die damit evtl. verbundenen Behinderungen, Beeinträchtigungen und Schwierigkeiten für die Ausführung an Ort und Stelle zu prüfen.

1.02 Die Absteckung der Achsen und Eigentumsgrenzen erfolgt durch den AG. Der AN hat dafür Sorge zu tragen, daß die festgesetzten Strassenbegrenzungslinie eingehalten werden. Weiter haftet der AN für alle Grenzmerkmale und Pfähle innerhalb des Baustellenbereiches.

Neuvermessungen infolge Beschädigung der Pfähle und Grenzmerkmale gehen zu Lasten des AN.
Die bei der Ausführung der Arbeiten vorgefundenen Polygonpunkte mit der Aufschrift "Vermessungsamt" dürfen nur nach Genehmigung durch Bauleitung und nachdem das Vermessungsamt die Polygonpunkte eingemessen hat, entfernt werden. Bei Nichtbeachtung gehen die Vermessungskosten für die Neuvermessung zu Lasten des AN.
1.03 Werden bei den Tiefbauarbeiten Einzelbäume oder Baumreihen berührt, so dürfen deren Wurzeln nicht beschädigt oder entfernt werden. Ergeben sich hierdurch Schäden, so haftet der AN für diese Schäden und die daraus entstehenden Kosten.

1.04 Bezüglich der erforderlichen Umleitungen, Verkehrssicherungen und  -regelungen hat der AN
die STVO  - hier besonders den § 45 - zu beachten. Siehe Abs. 5.00. Die Beantragung durch den AN hat rechtzeitig zu erfolgen.

1.05 Die Durchführung der Arbeiten und die Lagerung der Baustoffe haben so zu erfolgen, daß der Anlieger- und Fußgängerverkehr während der gesamten Bauzeit aufrecht erhalten bleibt und Einrichtungen der Versorgungsträger, wie Hydranten, Schieber, Schächte  u. dgl. freigehalten werden. Grundstücks- und Garageneinfahrten der angrenzenden Grundstücke sind nicht länger als unvermeidbar, höchstens aber 3 Tage, unpassierbar zu belassen. Nach dieser Frist ist die Zufahrt durch Erstellung von Brücken oder Rampen wieder herzustellen und bei Dunkelheit oder Nebel zu beleuchten. Einfahrten zu Garagen und  Einfahrten mit täglichem Zulieferbetrieb dürfen nur im Einvernehmen mit dem Anlieger - und nur stundenweise - gesperrt werden.
Die Kosten sind in die Einzelpreise einzukalkulieren.

1.06 Der AG ist berechtigt, die Inangriffnahme oder die vorzugsweise Förderung derjenigen Leistungen zu verlangen, welche er mit Rücksicht auf den Gesamtfortgang der Arbeiten für notwendig oder aus
sonstigen Gründen für besonders vordringlich erachtet. Der AN ist verpflichtet mit dritten auf der Baustelle eingesetzten Firmen zusammenzuarbeiten.
1.07 Der AN hat bei Hochwasser und Unwetter rechtzeitig Vorsorge für die Sicherung der Baustelle sowie der Geräte, der Baustoffe und der Baustelleneinrichtung zu treffen. Auch hat er, wenn erforderlich, nach Ablauf des Wassers die Baugruben und die übrigen Anlagen ohne Entschädigung wieder trockenzulegen und zu reinigen. Kommt der AN etwaigen Forderungen des AG bezüglich Schutzmaßnahmen nicht nach, so ist der AG berechtigt, diese  Maßnahmen in Fällen der Gefahr auf Kosten des AN durchzuführen zu lassen.

1.08 Das Betreten von, sowie das Arbeiten in bestehenden Kanalanlagen ist dem AN wegen der damit verbundenen Gefahren ohne vorherige Unterweisung über die Sicherheitsbestimmungen durch einen Mitarbeiter der Kanalbauabteilung nicht gestattet. Der AG behält sich vor, offensichtliche Verstöße gegen Sicherheitsbestimmungen der Tiefbauberufsgenossenschaft (TBG) sowie dem staatlichen Amt für Arbeitsschutz (StAfA) zu melden und die Baustelle still zu legen. In diesem Zusammenhang wird darauf hingewiesen, dass die Unfallverhütungsvorschriften der TBG (UVV) und des GemeindeunfallVersicherungsverbandes (GUV), hier insbesondere die BGV A 1 (ehemals VBG 1 allgemeine Vorschriften) und BGV C 3 (ehemals VBG 54  abwassertechnische Anlagen), die GUV 17.6 (Sicherheitsregeln für Arbeiten in umschlossenen Räumen), zu beachten sind. Der AN ist für die Sicherheit der auf der Baustelle eingesetzten Arbeiter bzw. für die Betriebssicherheit der eingesetzten Geräte verantwortlich. Ebenso muss bei notwendigen Arbeiten in vorhandenen Kanalisationsanlagen ein Gasmess bzw. Gaswarngerät eingesetzt werden. Darüber hinaus sind die RSA (Richtlinien für die Sicherung von Arbeitsstätten im Straßenraum) anzuwenden.

1.09 Jede Lieferung und Transportleistung ist, soweit sie bei der Abrechnung zugrunde gelegt werden muss, mit Wiegekarten bzw. Lieferscheinen nachzuweisen. Lieferbelege sind dem AG bei der
Anlieferung der Baustoffe oder Bauteils sofort zur Quittierung vorzulegen.
Später vorgelegte Lieferscheine und Wiegekarten werden nicht anerkannt. Die Gewichtsnachweise
müssen folgende Angaben enthalten: Standort der Waage, Datum und Uhrzeit der Wägung, Name
der Baustelle, Art des Wägegutes, Nummer des Wiegescheines, eingedrucktes Brutto- und Taragewicht, pol. Kennzeichen des LKW, sowie Unterschrift des vereidigten Wägers. Die Bauleitung behält sich das Recht vor, die Tonnenangaben der Wiegekarten durch eine nochmalige Überprüfung bei einer geeichten Waage im Stadtgebiet vornehmen zu lassen.
2.00 Erdarbeiten

Der Bieter hat damit zu rechnen, daß innerhalb der Baustrecke die verschiedensten Ver- und Entsorgungsleitungen angetroffen werden. Der Bieter hat sich über das Vorhandensein unterirdischer Leitungen zu unterrichten. Evtl. auftretende Arbeitserschwernisse werden gesondert vergütet. Lage und Verlauf ober- und unterirdisch verlegter Ver- und Entsorgungsleitungen müssen bei folgenden Stellen vor Beginn der Bauarbeiten erfragt werden:

- Regionetz, Lombardenstraße 12-22, 52070 Aachen
- Deutsche Telekom AG, Am Gut Wolf 3, 52070 Aachen
- Westnetz, Neue Jülicher Straße 60, 52353 Düren
- Wasserwerk Perlenbach, Am Handwerkerzentrum 31, 52156 Monschau
- Deutsche Glasfaser, Ostlandstraße 5, 46325 Borken

3.00 Straßenbauarbeiten

Falls nicht besonders darauf hingewiesen, gelten für den normalen Stadtstraßenbau folgende Ausschachtungsbreiten für Bordsteine einschließlich Arbeitsraum, gemessen ab Vorderkante Bordstein

  bis Profil  10/20 cm=  35 cm
  bis Profil  12/15/30 cm=  40 cm
  bis Profil  15/18/30 cm=  45 cm
  darüber hinaus  =  50 cm

4.00 Brandschutztechnische Anforderungen

Bei Beachtung der folgenden Punkte erübrigt sich die Einholung einer Stellungnahme der Feuerwehr zu den v.g. Arbeiten.

4.01 Sollte eine Straßensperrung oder Einbahnverkehrung erforderlich werden, so ist der Beginn und das Ende dieser Maßnahme der zuständigen Feuerwehr mitzuteilen.

4.02 Bei Straßensperrungen darf die Entfernung von befahrbaren Flächen bis zu Gebäuden mit Brüstungshöhen der notwendigen Fenster von  weniger als 8,00 m nicht mehr als 50,00 m betragen. Zur Sicherung wirksamer Lösch- und Rettungsmaßnahmen ist ein 2,00 m breiter Zugang erforderlich.

4.03 Bei Gebäuden mit Brüstungshöhen der notwendigen Fenster von mehr als 8,00 m muß statt des
2,00 m breiten Zuganges eine mindestens 4,50 m breite Zufahrt für die Drehleiter (18 to Gesamtgewicht) verbleiben.Falls diese 4,50 m breite Zufahrt nicht verbleibt, darf die Baustelle nicht länger als 20 m sein, so daß die  notwendigen Fenster bei 10,00 m Ausladung der Drehleiter erreichbar bleiben. Die jeweilige Lage der Baustelle  (gerade und ungerade Haus-Nr.) ist der Feuerwehr mitzuteilen.

4.04 Eine Löschwasserversorgung aus den im Baubereich liegenden Hydranten muß jederzeit sichergestellt sein. Dies ist nicht erforderlich, wenn die Entfernung zum nächsten Hydranten nicht
mehr als 100,00 m beträgt.

4.05 Vorhandene Zufahrten zu Grundstücken, die ggfs. von Feuerwehrfahrzeugen benutzt werden, müssen erhalten bleiben.
  Anmerkung:

Die v.g. Anforderungen sind teilweise Kompromisse (insbesondere Ziffer 4.03), die nur für die Zeit der Arbeiten akzeptiert werden.

5.00  Sicherung der Arbeitsstellen und Regelung des Straßenverkehrs

5.01  Für die Durchführung von Bauarbeiten an öffentlichen Verkehrsflächen ist eine Verkehrsanordnung gem. § 45 StVO erforderlich.Die Verkehrsanordnung wird auf der Grundlage der beiliegenden Verkehrszeichenpläne durch den AG erteilt. Sofern der AN die beiliegenden Verkehrszeichenpläne nicht nutzen will, steht es ihm frei, zu eigenen Lasten und ohne den Anspruch auf eine Vergütung durch den AG eigene Verkehrszeichenpläne zu erstellen und dem AG zur Freigabe vorzulegen.
5.02  Gemäß § 45 Abs. 6 StVO ist der AN zur Beschaffung, Anbringung, Unterhaltung und Entfernung der angeordneten Verkehrszeichen und -einrichtungen und zu deren Betrieb einschließlich ihrer
Beleuchtung verpflichtet. Die hierfür entstehenden Kosten trägt der AN gem. § 5b des Straßen- verkehrsgesetzes vom19.12.1952 in der derzeit gültigen Fassung.
5.03  Alle vorhandenen, der Anordnung bzw. dem Verkehrszeichenplan entgegenstehenden Verkehrszeichen sind zu verdecken, sollte deren Entfernung notwendig sein, so darf dies nur im Einvernehmen mit der Straßenverkehrsbehörde der StädteRegion Aachen
(verkehrsbehoerde@staedteregion-aachen.de) erfolgen.

5.04  Es dürfen nur die in der StVO beschriebenen Verkehrszeichen und -einrichtungen verwendet werden. Sie müssen in einem ordnungsgemäßen Zustand sein und in einem solchen gehalten werden. Andere
als die hier aufgeführten Verkehrszeichen und -einrichtungen dürfen nur auf Anordnung des AG's angebracht werden. Alle verwendeten Verkehrszeichen sind auf der Rückseite mit vollständiger Firmenanschrift einschließlich Telefonnummer zu kennzeichnen.
Auflage: Soweit der Stand der Bauarbeiten es erlaubt, ist die Baustelle außerhalb der Arbeitszeiten zu räumen. Die verkehrsbeschränkenden Verkehrszeichen und -einrichtungen sind dann soweit wie möglich zu entfernen.

5.05  Hinweise:
Es wird ausdrücklich darauf hingewiesen, daß die Sonderrechte gem. § 35 StVO nicht für die
Fahrzeuge der bauausführenden Firma gelten. Diese Anordnung beinhaltet nicht die
Sondernutzungserlaubnis  gem. § 18 des Straßen- und Wegegesetzes NW zur Inanspruchnahme des
öffentlichen Straßenraumes über den Gemeingebrauch hinaus.
Bei der Einrichtung von baustellenbedingten Halteverboten sind die Schilder mit Zusätzen "wegen
Bauarbeiten ab....,h" mindestens 96 Stunden vor Geltungsbeginn bei der Registrierung der dann
vorhandenen Kfz aufzustellen. Sofern sich das Halteverbot auch auf einen abmarkierten (Z= 295
StVO) oder baulich angelegten Seitenstreifen beziehen soll, ist (Z= 1052-37 StVO unter den  Z= 283
StVO) zu ergänzen.

## Allgemeiner Hinweis zum LV.
Allgemeiner Hinweis zum LV.

In den folgenden Einzelpositionen ist unter den Begriffen zu verstehen:

1. Deponie
  a) Bei Aushub-, Schutt- und Abfallmassen eine jeweils zugelassene und geordnete Deponie,
b) Bei aufbereitungsfähigem Material eine genehmigte Wiederaufbereitungsanlage.
Die Zuführung zu der jeweils erforderlichen Anlage liegt in der Verantwortung des " AN".
Werden bei der Aufnahme von Boden o. ä. Schadstoffe festgestellt, ist der " AG" unverzüglich zu informieren. Diese Schadstoffe sind in Abstimmung mit dem " AG" einer Sondermülldeponie zuzuführen. Entstehende Mehrkosten werden vergütet.

Es gelten u.a. folgende Richtlinien in der jeweils gültigen Fassung:

  - Zusätzliche Vertragsbedingungen für die Ausführung von Bauleistungen im Straßen-  und Brückenbau ZVB/E-StB 95, 2012-03
- Bodenklassen gem. DIN 18 300, 2019-09
- Entwässerungseinrichtungen gem. ZTVEw-StB, 2014
- Erdarbeiten im Straßenbau gem. ZTV E-StB 17,
- Fahrbahndecken aus Asphalt gem. ZTV Asphalt-StB, 2013
- Fahrbahndecken aus Beton gem. ZTV Beton-StB, 2007
- Fugenvergußmasse gem. TV bit Fug, 2015
- Füllen von Rissen in Betonbaut. gem. ZTV- RISS, 1988
- Ingenieurbauwerke gem. ZTV- ING, 2022-10
- Landschaftsbauarb. im Straßenbau gem. ZTVLa-StB, 2018
- Markierungen auf Straßen gem. ZTV- M, 2013
- Technische Lieferbedingungen für weiße Markierungsmaterialien TL-M 23, 2023
- Merkblatt für das Herstellen von Nähten und Anschlüssen in Verkehrsflächen aus Asphalt 'MNA', 1998
- Schutz, Instandsetzung von Beton gem. ZTV-SIB, 1990
- Tragschichten im Straßenbau gem. ZTV SoB-StB 20
- Recycling-Baustoffe in Tragschichten ohne Bindemittel gem. TL RC- ToB 95, 1995
- Pflaster- und Plattenarbeiten im Straßenbau gem. ZTV-Pflaster-StB 20, TL-Pflaster-StB 06, 2015
- Sicherung von Arbeitsstellen von Straßen gem. ZTV-SA, 2001
- Zusätzliche Technische Vertragsbedingungen und Richtlinien für Aufgrabungen in
  Verkehrsflächen ZTV-A-STB 12, 2012
- Technische Lieferbedingungen für transportable Lichtsignalanlagen gem. TL Transportale
  Lichtsignalanlagen, 2023
-Technischen Regeln für Arbeitsstätten - ASR A5.2, 2018-12
- Richtlinien für die Sicherung von Arbeitsstellen an Straßen, RSA, 2021
- Rohrverlegung nach DIN EN 1610, ATV A 139,2015-12/2019-03
- Steinzeug nach DIN EN 295--> Stz, 2013-05
- Beton- und Stahlbetonrohre nach DIN EN 1916, DIN V 1201, 2003-04
- Duktile Gußrohre nach DIN 19691-- >  Duk, 1978
- Faserzement nach DIN 19850-- >  Fz, 1996-11
- Kunststoff Polypropylen nach DIN 1852 EN 476, 2018-03

In den Einheitspreis einrechnen:
       - Lieferung aller Materialien,
       - Gestellen und vorhalten aller erforderlichen Arbeitsgeräte.
       - Evtl. anfallende Kippgebühr bzw. Gebühr für die Ablieferung bei der Wiederaufbereitungsanlage.
  u.s.w.

## 03 Titel 3 - Sanierung B258
Datum: 12.02.2026

### Gewerk 2 Baustelleneinrichtung und Freilegung des Baufeldes

*Hinweis: Hinweis 2.1.0: Einrichten der Baustelle*

#### Bereich 2.1 Einrichten der Baustelle

*Hinweis: Hinweis 2.1.1: Baustelleneinrichtung*
Hinweis 2.1.1: Baustelleneinrichtung

In den Einheitspreis einrechnen:
- Erstellen eines Verkehrszeichenplanes und Beantragung einer
  gebührenpflichtigen (zu Lasten des AN) verkehrsrechtlichen
  Anordnung.
- Baustelle einrichten und räumen,
- Vorhalten der Geräte und dergleichen für die ges. Bauzeit.
- Beschaffen, Mieten und Anlegen notwendiger Arbeits-,
  Lagerplätze und Zufahrtswege, die über die vom "AG" zur
  Verfügung gestellten Möglichkeiten hinausgehen.
- Aufstellen, Vorhalten und Beseitigen von Leiteinrichtungen,
  (z.B. Absperrbaken, Absperrschranken, Schrammborde,
  Markierungen) und Verkehrsschilder nach StVO zur Sicherung
  des allgem. und öffentlichen Verkehrs innerhalb der Baustelle
  und des dazugehörigen Bereiches (~75 m von Bauanfang in
  jede Richtung).
- Aufstellen, Vorhalten und Beseitigen von Hilfsbauwerken zur
  Aufrechterhaltung des Anliegerverkehrs, soweit diese nicht in
  den folgenden Positionen als zusätzliche Leistungen
  ausgeschrieben sind.
  (z.B. Brücken, Befestigung von Zufahrten und Zuwegen
  einschließlich der erforderlichen Rampen )
- Vorkehrungen gegen Beschädigungen aller Art an
  benachbartem Eigentum und gärtnerischen Anlagen.
- Schutz von Bäumen, Licht- und sonstigen Masten.
- Freihalten aller für den Verkehr bestimmten Straßenflächen, der
  Hauseingänge und aller im Ausbaubereich befindlichen
  Einrichtungen der Gas-, Wasser- und E-Werke, der Post,
  Feuerwehr u.a.
Die Bezahlung erfolgt anteilig nach Baufortschritt.

##### Abschnitt 2.1.1 Baustelleneinrichtung

**2.1.1.100 Einrichten der Baustelle (Pauschalposition)**
*** Pauschalposition
Einrichten der Baustelle.
(Die Abrechnung erfolgt pauschal)
  für 1 psch.
Menge: 1,000 psch

*Hinweis: Hinweis 2.1.3: Bauzäune*

##### Abschnitt 2.1.3 Bauzäune

**2.1.3.150 allseitige Umzäunung der offenen Baufelder**
Allseitige Umzäunung der offenen Baufelder aus vorgefertigten Bauzaunelementen mit Pfosten und Ständern, 2,0 m hoch dicht herstellen und mit dem Fortschritt der Leitungsverlegung
abschnittsweise umsetzen (alternativ Absperrgitter gem.StVO), aufladen, mehrmaliges umsetzen pro Tag und Bauabschnitt und wegfahren des Bauzaunes nach Beendigung der Bauarbeiten. Die Ständer sind durch besondere Maßnahmen, z. B. Erdnägel, fest in den Untergrund zu verankern. Die Verwendung von
Baustahlgewebe oder dergleichen ist nicht  gestattet.
Die Abrechnung erfolgt nach Metern.
  für 1 m.
Menge: 150,000 m

*Hinweis: Hinweis 2.2.0: Umleitungs- und*
Hinweis 2.2.0: Umleitungs- und Verkehrseinrichtungen

#### Bereich 2.2 Umleitungs- und Verkehrseinrichtungen

*Hinweis: Hinweis 2.2.1: Absperrung und Beschilderung*
Hinweis 2.2.1: Absperrung und Beschilderung
  außerhalb und innerhalb der Baustelle

Die Abrechnung erfolgt nach Stück.

##### Abschnitt 2.2.1 Absperrung und Beschilderung außerhalb und innerhalb der Baustelle

**2.2.1.100 Verkehrszeichen außerhalb und innerhalb der Baustelle aufstellen**
Verkehrszeichen innerhalb und außerhalb der Baustelle aufstellen. Amtliche Verkehrszeichen entsprechend der StVO für die Regelung des Verkehrs innerhalb und außerhalb der Baustelle, retroreflektierend, einschl. Pfosten für  die Beschilderung der Umleitungsstrecken während der gesamten Bauzeit aufstellen, unterhalten, wenn nötig umsetzen und später wieder wegnehmen. Die Beschilderung ist vom "AN" gemäß den durch den AG angeordneten Verkehrszeichenplänen vorzunehmen.
  für 1 Stck.
Menge: 30,000 Stck

**2.2.1.200 Absperrschranken außerhalb und innerhalb der Baustelle aufstellen**
Absperrschranken außerhalb und innerhalb der Baustelle Straßenabsperrung mit Absperrschranken, für die Regelung des Verkehrs aufladen, anliefern, nach den Vorschriften der StVO aufstellen, umstellen und für die Dauer der Bauzeit vorhalten, mit roten bzw. gelben Warnlampen beleuchten und nach Aufhebung der Verkehrsbeschränkung wieder abbauen und abfahren. Alle Lampen müssen während der Dunkelheit sowie bei Nebel- und Schneefall sowohl an Werk- als auch an Sonn- und Feiertagen leuchten.
Die Abrechnung erfolgt nach m.
  für 1 m.
Menge: 500,000 m

**2.2.1.210 Absperrbaken außerhalb der Baustelle aufstellen**
Absperrbaken außerhalb der Baustelle beidseitig rot-weiß, mit Fuß, (rückstrahlend) bereitstellen, aufstellen,vorhalten und beleuchten (dauergelb).
Es muß durch ausreichende Wartung und überprüfung
der Beleuchtungsanlage die Funktionsfähigkeit auch
an Sonn- und Feiertagen gewährleistet sein.
In den Einheitspreis einrechnen:
- Mehrmaliges Umsetzen.
  für 1 Stck.
Menge: 20,000 Stck

*Hinweis: Hinweis 2.2.2: Signalanlagen*
Hinweis 2.2.2: Signalanlagen

Gestellung einer Signalanlage während der gesamten Bauzeit. Verkehrsabhängig auch Funkuhr gesteuert.
In den Einheitspreis einrechnen:
- Anfuhr, Aufbau,
- Abbau, Abfuhr einschl. Luftverkabelung
- mehrmaliges Umsetzen während der einzelnen Bauphasen
  bei Spurwechsel etc.
- sowie vorhalten von dreibegriffigen Signalgebern für die
  Baustellen-Signalanlage, zur Einrichtung einer 4-phasigen,
  3-phasigen bzw. 2-phasigen Regelung einschl.
  Fußgängerregelung.
- Signalanlage 24 Stunden pro Tag unterhalten.
- Die Anlage den Verkehrsverhältnisse entsprechend so
  einstellen oder von Hand steuern, daß ein zügiger
  und gleichmäßiger Verkehrsablauf in allen Richtungen,
  auch in den Spitzenstunden sowie an Wochenenden und
  Feiertagen, gewährleistet ist.
  Die Anlage ist Verkehrsabhängig zu betreiben. Sie ist mit den
  vorh. Signalanlagen über Funkuhr verkehrsabhängig zu steuern.
  Liefern und Eingeben verschiedener Signalprogramme verschiedene Umlaufzeiten Tages-, Sonn- und Feiertagabhängig.
- Signalzeitenpläne erstellen,liefern, rechtzeitig vor der Verkehrsanordnung einreichen und von der anordnenden Stelle  prüfen lassen.
- Herstellen eines prov. Stromanschlusses mit Stromantrag an  Westnetz einschl. erforderlicher Stromkosten
- Die erforderlichen Betriebs- und Reparaturkosten,
  bei Ausfallen der Anlage.
- Gestellung einer Ersatzanlage oder eines Signalpostens  (bis zur Inbetriebnahme der Ersatzanlage).
- Schriftliche Aufzeichnung der Betriebszeiten.
- Es sind die "Richtlinien für Lichtsignalanlagen (RiLSA 2015) -  Lichtzeichenanlagen für den Straßenverkehr" zu beachten.
Es dürfen ausschließlich die mit der Verkehrsanordnung
  festgelegten Signalzeitenpläne als Grundlage für den
  Signalphasenablauf verwendet werden.
Die Abrechnung erfolgt nur nach Tagen, an denen seitens
des "AG" der Betrieb der Anlage gefordert bzw. genehmigt wird.

##### Abschnitt 2.2.2 Signalanlagen

**2.2.2.110 Signalanlage 2-phasige Regelung Abrechnung - erfolgt pauschal.**
*** Pauschalposition
Gestellung einer Signalanlage mit 2-phasiger Regelung
einschl. Gestellung von 3 Signalgebern.
2 Signalgeber für den Kfz-Verkehr, ein Signalgeber für den Busverkehr in FR Monschau (siehe Planunterlagen des AG).
Die notwendigen Signalpläne sind durch den AN zu liefern und ebenfalls in den Einheitspreis dieser Position mit einzurechnen.
Die Abrechnung erfolgt pauschal.
  für 1 psch.
Menge: 1,000 psch

*Hinweis: Hinweis 2.3.0: Freilegung des Baufeldes*

#### Bereich 2.3 Freilegung des Baufeldes

*Hinweis: Hinweis 2.3.1: Freilegungsarbeiten*
Hinweis 2.3.1: Freilegungsarbeiten

Die Abrechnung erfolgt nach m2.

##### Abschnitt 2.3.1 Freilegungsarbeiten.

**2.3.1.100 Fläche freilegen**
Flächen freilegen
Für den Ausbau benötigte Fläche von teilweise vor handenem schwachen bis starken Bewuchs, wie:
- Sträucher,
- kleinen Bäumen bis zu 10 cm Stammdurchmesser
  1,00 m über dem Boden gemessen,
- Büschen usw. einschl. der Wurzelstöcke
- Verunreinigungen jeglicher Art freimachen, so
  daß der anstehende Mutterboden verwertbar
  abgetragen werden kann.
Das Abraummaterial zu einer Kippe abfahren.
Der "AN" kann sich vom Umfang der Arbeiten an Ort
und Stelle zu überzeugen.
Nachforderungen irgendwelcher Art, die späterhin
geltend gemacht werden, bleiben unberücksichtigt.
Falls der Bewuchs ohne Berücksichtigung der Mutterbodengewinnung mit dem normalen Abtrag aufgenommen
wird, gelten diese Arbeiten nach VOB 18.300 4.111 als
Nebenarbeiten und werden nicht gesondert vergütet.
  für 1 m2.
Menge: 20,000 m2

*Hinweis: Hinweis 2.3.4: Aufnahme von Verkehrseinrichtungen*
Hinweis 2.3.4: Aufnahme von Verkehrseinrichtungen

In den Einheitspreis einrechnen:
- Alle aufgenommenen Materialien soweit verwertbar  einer  Wiederverwertung  zuführen.
  Ggfs. hierüber einen Nachweis führen.
- Erforderl. Erdarbeiten,
- Baugrube lagenweise verfüllen, verdichten und
  Hohlräume mit Frostschutzkies, nicht verdichtbare Hohlräume mit  C 8/10  verfüllen.
- Nicht verwertbare Teile ggfs. zerkleinern und
  zur Ladestelle transportieren,
- Abbruchteile aufladen und zur Kippe abfahren.
Die Abrechnung erfolgt nach Stück.
Bei der Pos. Stahlleitplanken aufnehmen erfolgt
die Abrechnung nach m.

##### Abschnitt 2.3.4 Aufnahme von Verkehrseinrichtungen

**2.3.4.110 Verkehrsschilder mit Pfosten aufnehmen, lagern.**
Vorh. Verkehrsschilder aufnehmen, lagern
- Pfosten in Betonfundament aufnehmen,
- Fundament ohne Pfostenbeschädigung abschlagen,
- Verkehrsschilder einschl. Zubehör im Bereich
  der Baustelle lagern und abladen,
- Schutt zur Deponie abfahren und abladen.
  für 1 Stck.
Menge: 3,000 Stck

**2.3.4.400 Leitpfosten aufnehmen, abfahren.**
Vorh. Leitpfosten mit reflektierenden Einsätzen
aufnehmen und zur Wiederverwertung abfahren.
  für 1 Stck.
Menge: 13,000 Stck

*Hinweis: Hinweis 2.3.8: Schutzvorrichtungen für Bäume*
Hinweis 2.3.8:  Schutzvorrichtungen für Bäume

Schutz von Baumstämmen  und  des  Wurzelbereiches
zur Verringerung von Schäden durch Baueinwirkungen
gem. Richtlinien zum Schutz von Bäumen und
Sträuchern im Bereich der Baustelle und nach Angabe
des "AG" durchführen.

##### Abschnitt 2.3.8 Schutzvorrichtungen für Bäume

**2.3.8.100 Baumstammschutz DN: 10 - 40 cm.**
Schutz von Baumstämmen  herstellen.
Stamm-DN : 10-40 cm.
Den Baumstamm mit einer dichten  und  mindestens
2,00 m hohen Bohlenummantelung versehen. Mittels
zweier Ringe aus Autoreifen o.ä. eine Polsterung
von mindestens 10 cm herstellen.
In den Einheitspreis einrechnen:
- Unterhaltung während der Bauzeit,
- Abräumen nach der Bauzeit.
Die Abrechnung erfolgt nach Stück.
  für 1 Stck.
Menge: 8,000 Stck

**2.3.8.110 Baumstammschutz DN: 41 - 80 cm.**
Schutz von Baumstämmen  herstellen.
Stamm-DN : 41-80 cm.
Den Baumstamm mit einer dichten  und  mindestens
2,00 m hohen Bohlenummantelung versehen. Mittels
zweier Ringe aus Autoreifen o.ä. eine Polsterung
von mindestens 10 cm herstellen.
In den Einheitspreis einrechnen:
- Unterhaltung während der Bauzeit,
- Abräumen nach der Bauzeit.
Die Abrechnung erfolgt nach Stück.
  für 1 Stck.
Menge: 8,000 Stck

**2.3.8.120 Baumstammschutz DN: 81 - 120 cm.**
Schutz von Baumstämmen  herstellen.
Stamm-DN von: '81 cm bis 1,20' cm.

Den Baumstamm mit einer dichten  und  mindestens
2,00 m hohen Bohlenummantelung versehen. Mittels
zweier Ringe aus Autoreifen o.ä. eine Polsterung
von mindestens 10 cm herstellen.
In den Einheitspreis einrechnen:
- Unterhaltung während der Bauzeit,
- Abräumen nach der Bauzeit.
Die Abrechnung erfolgt nach Stück.
  für 1 Stck.
Menge: 3,000 Stck

### Gewerk 3 Erd- und Entwässerungsarbeiten

*Hinweis: Hinweis 3.2.0: Bodenbewegung*

#### Bereich 3.2 Bodenbewegung

*Hinweis: Hinweis 3.2.5: Aussetzen von Bodenmassen nach Homogenbereichen*
Hinweis 3.2.5: Aussetzen von Bodenmassen nach Homogenbereichen

Boden der Homogenbereiche gem. DIN 18300, im Bereich der zukünftigen Fahrbahnen, Park- und Grünstreifen, Geh- und Radwege, sowie für Baumlöcher oder evtl. erforderlichen Bodenaustausch unterhalb des Planums lösen, aufladen und
zur Deponie abfahren.
Der Aushub erfolgt nach Längs- und Querprofilen oder
nach Angabe des "AG".
Vorgeschrieben wird:
Im Bereich der Kronentraufe von Bäumen dürfen Schachtungen nur in Handarbeit ausgeführt werden; gleiches gilt sinngemäß für Hecken und Sträucher.
In den Einheitspreis einrechnen:
-  Evtl.  erforderl. Handschachtungen entlang der Hausfronten, bis zu einer Breite von 1,00 m
-  Einbauten, im Bereich von Ver- und Entsorgungsleitungen  (Siehe: "Anweisung zum Schutze unterirdischer Leitungen" der besonderen Vertragsbedingungen).
-  Handschachtungen im Wurzelbereich von Bäumen und Sträuchern.
Die vorgeschriebenen Maße der Querschnitte dürfen nicht überschritten werden.
Für die Ableitung von Oberflächen- bzw. Tageswasser hat der "AN" zu sorgen.
Treten andere Homogenbereiche als beschrieben auf, hat der "AN" den "AG" unaufgefordert darauf hinzuweisen.
Die Abrechnung des Boden-, bzw. des Mehraushub unterhalb des Planums geschieht  durch  ein  gemeinsames Nivellement bzw. Aufmass.
Abgerechnet wird:  - Bodenaushub nach m3,
        - Baumlöcher nach Stück.

##### Abschnitt 3.2.5 Aussetzen von Bodenmassen nach Homogenbereichen

**3.2.5.100 Bodenaushub BM-F1, Z0*, DK0, lösen, laden, verwerten**
Boden, Boden-Schutt-Gemisch, Schotter, RC und sonstiges Straßenoberbaumaterial und der evtl. vorhandenen Packlage in der Fahrbahn und in den Nebenanlagen in unterschiedlichen Teilmengen und Stärken fortschreitend entsprechend dem Bauablauf profilgerecht lösen, laden und zur Deponie des AN abfahren, einschl. Deponiegebühren.

Das Aushubmaterial ist dem Homogenbereich
'gemäß beiliegendem Bodengutachten IB. Hart' (Auffüllungen) zuzuordnen. Eine Beschreibung der Homogenbereiche ist dem Bodengutachten zu entnehmen und zwingend zu beachten.

Zuordnungswert: Z
'0*' nach TR LAGA 20 Boden
  DK
'0' nach DepV
  BM-F1

Mengenermittlung nach Abtragprofilen bzw. örtlichem Aufmaß.
Die Abrechnung erfolgt nach m3.
  für 1 m3.
Menge: 2260,000 m3

**3.2.5.110 Bodenaushub >BM-F3, Z 1.1, DK 0, lösen, laden, verwerten**
Boden, Boden-Schutt-Gemisch, Schotter, RC und sonstiges Straßenoberbaumaterial, Lehm und Verwitterungslehm und der evtl. vorhandenen Packlage in der Fahrbahn und in den Nebenanlagen in unterschiedlichen Teilmengen und Stärken fortschreitend entsprechend dem Bauablauf profilgerecht lösen, laden und zur Deponie des AN abfahren, einschl. Deponiegebühren.

Das Aushubmaterial ist dem Homogenbereich
'gemäß beiliegendem Bodengutachten IB. Hart' (Auffüllungen) zuzuordnen. Eine Beschreibung der Homogenbereiche ist dem Bodengutachten zu entnehmen und zwingend zu beachten.

Zuordnungswert: > Z
'1.1' nach TR LAGA 20 Boden
  DK
'0' nach DepV
  >BM-F3

Mengenermittlung nach Abtragprofilen bzw. örtlichem Aufmaß.
Die Abrechnung erfolgt nach m3.
  für 1 m3.
Menge: 590,000 m3

**3.2.5.120 Bodenaushub BM-F3, Z 2, DK 2, lösen, laden, verwerten**
Boden, Boden-Schutt-Gemisch, Schotter, RC und sonstiges Straßenoberbaumaterial, Lehm und Verwitterungslehm und der evtl. vorhandenen Packlage in der Fahrbahn und in den Nebenanlagen in unterschiedlichen Stärken undTeilmengen fortschreitend entsprechend dem Bauablauf profilgerecht lösen, laden und zur Deponie des AN abfahren, einschl. Deponiegebühren.

Das Aushubmaterial ist dem Homogenbereich
'gemäß beiliegendem Bodengutachten IB. Hart' (Auffüllungen) zuzuordnen. Eine Beschreibung der Homogenbereiche ist dem Bodengutachten zu entnehmen und zwingend zu beachten.

Zuordnungswert: > Z
'2' nach TR LAGA 20 Boden
  DK
'2' nach DepV
  BM-F3

Mengenermittlung nach Abtragprofilen bzw. örtlichem Aufmaß.
Die Abrechnung erfolgt nach m3.
  für 1 m3.
Menge: 130,000 m3

**3.2.5.130 Bodenaushub >BM-F3, >Z2, DK2, lösen, laden, verwerten**
Boden, Boden-Schutt-Gemisch, Schotter, RC und sonstiges Straßenoberbaumaterial, Lehm und Verwitterungslehm und der evtl. vorhandenen Packlage in der Fahrbahn und in den Nebenanlagen in unterschiedlichen Stärken und Teilmengen fortschreitend entsprechend dem Bauablauf profilgerecht lösen, laden und zur Deponie des AN abfahren, einschl. Deponiegebühren.

Das Aushubmaterial ist dem Homogenbereich
'gemäß beiliegendem Bodengutachten IB. Hart' (Auffüllungen) zuzuordnen. Eine Beschreibung der Homogenbereiche ist dem Bodengutachten zu entnehmen und zwingend zu beachten.

Zuordnungswert: > Z
'2' nach TR LAGA 20 Boden
  DK
'2' nach DepV
  >BM-F3

Mengenermittlung nach Abtragprofilen bzw. örtlichem Aufmaß.
Die Abrechnung erfolgt nach m3.
  für 1 m3.
Menge: 70,000 m3

*Hinweis: Hinweis 3.3.0: Aufbruch vorhandener Befestigungen*
Hinweis 3.3.0: Aufbruch vorhandener Befestigungen (Zulageposition)

Grundsätzlich sind alle Baustoffe einer Wiederverwendung
oder einer Wiederverwertung zuzuführen.
In den Einheitspreis einrechnen:
- Die Kosten bzw. Gebühren für die Übernahme der
  Baustoffe in das Eigentum des Verwerters.
  Auf Anforderung ist ein Nachweis über die Wiederverwertung zu führen.

#### Bereich 3.3 Aufbruch vorhandener Befestigungen (Zulageposition)

*Hinweis: Hinweis 3.3.1: Aufnahme von Randbefestigungen*
Hinweis 3.3.1: Aufnahme von Randbefestigungen

Nur die vom "AG" als wiederverwendbar bezeichneten Randbefestigungen und Rinnen schonend aufnehmen, säubern, im Baustellenbereich lagern.
Vergütet werden nur die bestätigten Lieferungen.
In den Einheitspreis einrechnen:
-  Vorh. Betonbettung und -stützung aufnehmen,
-  Als wiederverwendbar bezeichnete Steine, die beim Aufnehmen zerstört wurden, kostenfrei ersetzen.
-  Die Lieferung der Kanthölzer zum stapeln.
-  Die nicht verwendbaren und nicht verwertbaren Materialien
  aufladen und zur Deponie abfahren.
Die Preise gelten als Zulage zur Bodenposition.
Die Abrechnung erfolgt nach m.

##### Abschnitt 3.3.1 Aufnahme von Randbefestigungen zur Wiederverwertung,als Zulage.

**3.3.1.120 Bordsteine aufnehmen, zur Wiederverwertung abfahren, als Zulage.**
Vorh. Bordsteine verschiedener Materialien, Formen und Abmessungen über 10 cm Breite aufnehmen und zur Wiederverwertung abfahren, als Zulage.
  für 1 m.
Menge: 100,000 m

**3.3.1.220 Pflasterband 1-zeilig aufnehmen zur Wiederverwertung abfahren, als Zulage.**
Vorh. 1-zeiliges  Pflasterband aller Abmessungen aus Naturstein- oder Betonpflaster aufnehmen zur Wiederverwertung abfahren, als Zulage.
  für 1 m.
Menge: 10,000 m

**3.3.1.250 Pflasterband 2-zeilig aufnehmen zur Wiederverwertung abfahren, als Zulage.**
Vorh. 2-zeiliges Pflasterband aller Abmessungen aus Naturstein- oder Betonpflaster aufnehmen und zur Wiederverwertung abfahren, als Zulage.
  für 1 m.
Menge: 13,000 m

**3.3.1.270 Pflasterband 3-zeilig aufnehmen, lagern, als Zulage.**
Vorh. 3-zeiliges Pflasterband aller Abmessungen aus Naturstein- oder Betonpflaster aufnehmen und im Baustellenbereich lagern, als Zulage.
  für 1 m.
Menge: 5,000 m

**3.3.1.280 Pflasterband 3-zeilig aufnehmen zur Wiederverwertung abfahren, als Zulage.**
Vorh. 3-zeiliges Pflasterband aller Abmessungen aus Naturstein- oder Betonpflaster aufnehmen und zur Wiederverwertung abfahren, als Zulage.
  für 1 m.
Menge: 20,000 m

*Hinweis: Hinweis 3.3.2: Aufnahme von Pflasterungen und Plattenbelägen*
Hinweis 3.3.2: Aufnahme von Pflasterungen
  und Plattenbelägen

Nur die vom "AG" als wiederverwertbar bezeichneten Pflasterungen und Plattenbelägen aufnehmen, säubern, im Baustellenbereich lagern oder wie folgt aufladen und
zum Bauhof abfahren.
- Mosaikpflaster in vom Bauhof gestellte Gitterkörbe,
  Größe L/B/H = 1,20/0,80/0,97 m nach Sorten getrennt
  einfüllen und aufladen.
- Kleinpflaster, Mittelpflaster, Großpflaster nach
  Größe und Material getrennt aufladen.
- Platten nach Größe und Material getrennt auf Kunststoffpaletten stapeln und aufladen.

Auf dem Bauhof das Material nach Angabe und getrennt nach Sorten abkippen bzw. abladen und stapeln.
Vergütet werden nur die bestätigten Lieferungen.
In den Einheitspreis einrechnen:
- Vorh. Betonbettung und -stützung aufnehmen,
- Die Anfuhr der Gitterkörbe vom Bauhof,
- Die Lieferung der Kunststoffpaletten,
- Die nicht verwendbaren und nicht verwertbaren
  Materialien aufladen und zur Kippe abfahren.
Die Preise gelten als Zulage zur Bodenposition.

##### Abschnitt 3.3.2 Aufnahme von Pflasterungen und Plattenbelägen zur Wiederverwertung, als Zulage.

**3.3.2.140 Großpflaster aufnehmen, lagern als Zulage.**
Vorh. Großpflaster über 120 qcm  Kopffläche verschiedener Materialien und Größen aufnehmen, im Baustellenbereich lagern, als Zulage.
  für 1 m2.
Menge: 5,000 m2

**3.3.2.170 Kleinpflaster aufnehmen, lagern, als Zulage.**
Vorh. Kleinpflaster zw. 50 und 120 qcm Kopffläche verschiedener Materialien und Größen aufnehmen, im Baustellenbereich lagern, als Zulage.
  für 1 m2.
Menge: 5,000 m2

**3.3.2.300 Betonverbund-, Klinkerpflaster aufnehmen, lagern, als Zulage.**
Vorh. Betonverbundpflaster oder Klinkerpflaster verschiedener Materialien und Größe aufnehmen, im Baustellenbereich lagern, als Zulage.
  für 1 m2.
Menge: 25,000 m2

**3.3.2.310 Betonverbund-, Klinkerpflaster aufnehmen, zur Wiederverwertung, abfahren, als Zulage.**
Vorh. Betonverbundpflaster oder Klinkerpflaster verschiedener Materialien und Größe aufnehmen, zur Wiederverwertung abfahren, als Zulage.
  für 1 m2.
Menge: 10,000 m2

**3.3.2.391 Betonrasengitterpflaster aufnehmen, zur Wiederverwertung, abfahren, als Zulage.**
Vorh. Betonrasengitterpflaster verschiedener Größe aufnehmen, zur Wiederverwertung abfahren, als Zulage.
  für 1 m2.
Menge: 110,000 m2

*Hinweis: Hinweis 3.3.3: Aufnahme von Unterbau aus Asphalt u. Beton*
Hinweis 3.3.3: Aufnahme von Unterbau aus Asphalt u. Beton

Asphaltschichten auf Beton, Pflaster oder sonstigem nicht  bituminösem Unterbau aufgebracht, aufbrechen, aufladen und zur Wiederverwertung abfahren.
Die Preise gelten als Zulage zum entsprechenden Bodenaushub.
Die Abrechnung erfolgt nach m2.

##### Abschnitt 3.3.3 Aufnahme von Unterbau aus Asphalt und Beton, zur Wiederverwertung, als Zulage.

**3.3.3.120 Bit. Befestigung 8,1 bis 12 cm zur Wiederverwertung aufnehmen, als Zulage.**
Vorh. bituminöse Befestigungen zur Wiederverwertung aufnehmen, als Zulage.
Gesamtstärke:  8,1 cm bis 12 cm
  für 1 m2.
Menge: 820,000 m2

**3.3.3.130 Bit. Befestigungen 12,1 bis 20 cm zur Wiederverwertung aufnehmen, als Zulage.**
Vorh. bituminöse Befestigungen zur Wiederverwertung aufnehmen, als Zulage.
Gesamtstärke:  12,1 cm bis 20 cm
  für 1 m2.
Menge: 2670,000 m2

**3.3.3.140 Bit. Befestigungen 20,1 bis 25 cm zur Wiederverwertung aufnehmen, als Zulage.**
Vorh. bituminöse Befestigungen zur Wiederverwertung aufnehmen, als Zulage.
Gesamtstärke:  20,1 cm bis 25 cm
  für 1 m2.
Menge: 500,000 m2

**3.3.3.180 Betonunterbau bis 10 cm zur Wiederverwertung aufnehmem, als Zulage.**
Vorh. Betonunterbau zur Wiederverwertung aufnehmen,
als Zulage.
Gesamtstärke:  bis 10 cm,
  für 1 m2.
Menge: 10,000 m2

**3.3.3.190 Betonunterbau 10,1/ 15 cm zur Wiederverwertung aufnehmen, als Zulage.**
Vorh. Betonunterbau zur Wiederverwertung aufnehmen,
als Zulage.
Gesamtstärke:  10,1 bis 15 cm,
  für 1 m2.
Menge: 10,000 m2

**3.3.3.200 Betonunterbau 15,1/ 20 cm zur Wiederverwertung aufnehmen, als Zulage.**
Vorh. Betonunterbau zur Wiederverwertung aufnehmen,
als Zulage.
Gesamtstärke:  15,1 bis 20 cm,
  für 1 m2.
Menge: 10,000 m2

**3.3.3.240 Fahrbahnbefestigung durchtrennen Stärke Befestigung bis 20 cm, als Zulage.**
Fahrbahnbefestigung durchtrennen, Befestigung bituminös oder aus Beton / Stahlbeton durchtrennen, als Zulage.
Stärke Befestigung:  bis 20 cm
Die Pos. ist als Fahrbahntrennung bei einzelnen Teilabschnitten gedacht und kommt nur auf besondere Anordnung des "AG" zur Ausführung.
  für 1 m.
Menge: 210,000 m

**3.3.3.250 Fahrbahnbefestigung durchtrennen Stärke Befestigung 20,1 bis 30 cm, als Zulage.**
Fahrbahnbefestigung durchtrennen, Befestigung bituminös oder aus Beton / Stahlbeton durchtrennen, als Zulage.
Stärke Befestigung:  20,1 bis 30 cm.
Die Pos. ist als Fahrbahntrennung bei einzelnen Teilabschnitten gedacht und kommt nur auf besondere Anordnung des "AG" zur Ausführung.
  für 1 m.
Menge: 25,000 m

*Hinweis: Hinweis 3.5.0: Böschungssicherung und Bodenverbesserung*

#### Bereich 3.5 Böschungssicherung - Bodenverbesserung.

*Hinweis: Hinweis 3.5.3: Geotextilien (Kunststoff-Vlies)*
Hinweis 3.5.3: Geotextilien (Kunststoff-Vlies)

Geotextilien (Vliesstoffe, Gewebe-und Verbundstoffe
aus synthetischen Fasern) zur Trennung, Stabilisierung und Filtration von Bodenschichten gemäß "Merkblatt für die Anwendung von Geotextilien und Geogittern im Erdbau des Straßenbaus" der FGSV liefern und einbauen.

Für die "Geotextilrobustheitsklassen" (GRK) nach Merkblatt sind folgenden Mindestanforderungen einzuhalten:

| GRK | 1 | 2 | 3 | 4 | 5 |
| --- | --- | --- | --- | --- | --- |
| Stempeldurchdrück-kraft X*-S | 900 | 1.050 | 1.575 | 2.625 | 3.600 |
| Flächengewicht in g/m2 | > 80 | > 100 | > 150 | > 250 | > 300 |
| Durchschlagwider-stand in mm | 40 | 34 | 28 | 20 | 15 |
| Wasserdurch- lässigkeit in l/m2*s | 400 | 330 | 280 | 160 | 130 |
| wirksame Öffnungsweite in mm | 0,13 | 0,13 | 0,12 | 0,09 | 0,09 |

Das Geotextil muß nach Merkblatt fortlaufend gekennzeichnet sein. An den Stößen ist eine Überlappung von 50 cm einzurechnen.
Alternativ darf eine kraftschlüssige Verschweißung erfolgen.

Die Abrechnung erfolgt nach m2 fertig verlegtem Vlies,
einschl. aller Nebenarbeiten.

##### Abschnitt 3.5.3 Geotextilien (Kunststoff-Vlies)

**3.5.3.100 Geotextilien (Kunststoff-Vlies) Klasse: 3 verlegen.**
Geotextilien (Kunststoff-Vlies) verlegen.
Geotextilien  Klasse : 3
nach Angabe der Herstellerfirma verlegen.
  für 1 m2.
Menge: 200,000 m2

**3.5.3.990.Z Geogitter mit dreieckigen Geogitteröffnungen**
Geogitter für die Stabilisierung ungebundener Tragschichten durch Verzahnung mit dem Schüttmaterial (gemäß ETA 12/0530)
Gestrecktes, aus einer Kunststoffbahn hergestelltes Geogitter (gem. FGSV-Merkblatt M Geok E Ausgabe 2005; 2.2.3),
Sechseckig mit dreieckigen Geogitteröffnungen komplett monolithisch, homogen und formstabil; rechteckige, hochkant stehende, konkave Stege,
Hauptfunktion Geogitter (gemäß ETA 12/0531): Stabilisierung,
Konstruktionsdehnung: keine,
Radialer Wirkungsbereich: annähernd isotrop 360°,
Verhältniswert radiale Sekantensteifigkeit (gemäß EOTA TR 041): 0,80,
Knoteneffizienz (gemäß EOTA TR 041): 100%,
Sechseckabstand (gemäß EOTA TR 041): 80 mm,
Öffnungsweite: ca. 46/46/46 mm,
Rohstoff: Polypropylen,
Masse pro Flächeneinheit: 0,205 kg/m²,

Die Zertifizierung des Herstellers gemäß EN ISO 9001 sowie die Umweltunbedenklichkeit des Produktes gemäß BBodSchV ist nachzuweisen. Die Verlegung erfolgt gemäß der Verlegeanleitung des Herstellers.
Für alternativ angebotene Produkte ist die gleichwertige Leistung des Systems (Tragfähigkeit auf OK Tragschicht gemäß Anforderung) rechnerisch nachzuweisen. Der Nachweis und die Verlegeanleitung sind dem Angebot beizufügen.
Abgerechnet wird die tatsächlich abgedeckte Fläche; Überlappungsverluste bzw. Mehraufwendungen aufgrund eines seitlichen Umschlags/einer seitlichen Verankerung gehen zu Lasten des Bieters und sind im EP entsprechend zu berücksichtigen.

Einbau auf dem Erdplanum unmittelbar unterhalb der Frostschutzschicht, sowie in etwa mittig innerhalb der ca. 30 cm starken Frostschutzschicht bei schlecht tragfähigem Planum und/oder im Oberbau liegenden Versorgungsleitungen.

'....................................................'

Angebotenes Produkt

  für 1 m2.
Menge: 200,000 m2

*Hinweis: Hinweis 3.6.0: Entwässerung*
Hinweis 3.6.0: Entwässerung

Es gilt die ZtV Ew-StB:
- Zusätzliche technische Vertragsbedingungen für den
  Bau von Entwässerungseinrichtungen im Straßenbau  -
als Ergänzung der DIN 18306.
Bei Wiedersprüchen in der Textbeschreibung gilt die
TV Ew-StB.

#### Bereich 3.6 Entwässerung

*Hinweis: Hinweis 3.6.2: Strassenablaufkörper*
Hinweis 3.6.2: Strassenablaufkörper

Straßenablaufkörper für Trockenschlammgewinnung auf ein  15 cm dickes Fundament C 16/20 der Größe 60/60 cm aufstellen und die Einzelteile mit Mörtel zusammensetzen und beifugen.
Aufsätze nach DIN EN 124 / DIN 1229, Klasse C 250, mit Perbunan- oder gleichwertiger Einlage.
Straßenablaufkörper flucht und höhengerecht einbauen.
In den Einheitspreis einrechnen:
- Ausführung der Erdarbeiten, Bodenklasse 3-6,
- lagenweises Verfüllen und Verdichten des Arbeitsraumes mit Kies
  (Arbeitsraum der nicht vorschriftsmäßig verdichtet werden kann wird mit Beton verfüllt),
- Abfuhr des überschüssigen Bodens zur Deponie,
- Bei Pflasterbauweise: Straßenablaufkörper inkl.
  Trockenwetterverschlussblech.
- Fugen zwischen Bordstein und Aufsatz sowie an Rinnen- und
  Pflasteranschlüssen mit Mörtel verfüllen.
- Falls erforderlich:
  Aufsätze provisorisch einbauen und dem baufortschritt entsprechend auf Höhe setzen.
Bei der jeweiligen Ausführung setzt sich der
Straßenablaufkörper wie folgt zusammen:

- Größe:  500 X 500 mm -
Normale Bauhöhe:
Boden:  DIN 4052-1a, mit eingebauter Dichtung für Rohre DN 150, DN 200, mit Steckmuffe L, PP oder PE
Schaft:  DIN 4052 - 5d
Eimer:  DIN 4052 - A4
Auflagering:  DIN 4052 - 10a

Niedrige Bauhöhe:
Boden:  DIN 4052 1a, mit Steckmuffe L, mit PP, mit PE
Schaft:  DIN 4052 - 5c
Eimer:  DIN 4052 - B1
Auflagering:  DIN 4052 - 10a

- Größe:  300 X 500 mm -
Normale Bauhöhe:
Boden:  DIN 4052 1a, mit Steckmuffe L, PP, PE zwischenteil DIN 4052 - 6b
Schaftkonus:  DIN 4052 - 11
Eimer:  DIN 4052 - C3
Auflagering:  DIN 4052 - 10b

Niedrige Bauhöhe:
Boden:  DIN 4052 1a, mit Steckmuffe L, PP, PE
Schaftkonus:  DIN 4052 - 11
Eimer:  DIN 4052 - D1
Auflagering:  DIN 4052 - 10b

Die Abrechnung erfolgt nach Stück

##### Abschnitt 3.6.2 Strassenablaufkörper

**3.6.2.330 Vorh. Straßenablaufaufsätze durch neue ersetzen.**
Vorh. Straßenablaufaufsätze aufnehmen und abfahren.
Für den aufgenommenen Aufsatz einen Beguaufsatz gem. DIN EN 124/DIN 1229 Klasse C 250 mit Perbunanauflage oder gleichwertiges einbauen.
In den Einheitspreis einrechnen:
- Ausführung aller Nebenarbeiten,
- Verfüllung des Arbeitsraumes mit Beton C 16/20, jedoch
  höchstens bis 8 cm unter Fahrbahn OK,
- Einbau des Schlammfangeimers aus verzinktem
  Stahlblech nach DIN 4052, Form A (normale Bauhöhe) oder
  Form B (niedrige Bauhöhe).
  für 1 Stck.
Menge: 8,000 Stck

**3.6.2.370 Schlammfangeimer lang einbauen**
Schlammfangeimer  Form lang, aus Stahl, feuerverzinkt nach DIN 4052- Teil C3 mit 4 Schlitzreihen und Notüberlauf einbauen.
  für 1 Stück.
  für 1 Stck.
Menge: 1,000 Stck

**3.6.2.390 Vorh. Betonschäfte der Straßenabläufe durch neue ersetzen.**
Vorh. Betonschäfte der Straßenabläufe durch neue ersetzen,
Betonschäfte ausbauen und zur Wiederverwertung abfahren.
Einbau von Schäften für :
- Straßenabläufe 300/500 Schaft DIN 4052 - 11,
- Straßenabläufe 500/500 Schaft DIN 4052 - 5b, 5c, 5d.
In den Einheitspreis einrechnen:
- Erdarbeiten für das Freilegen der Schäfte,
- Einbau und Verdichtung des Arbeitsraumes mit Kies,
- Überschüssige Materialien zur Kippe fahren,
- Ausführen aller Nebenarbeiten
  für 1 Stck.
Menge: 1,000 Stck

**3.6.2.400 Betonauflageringe für Straßenablaufaufsätze versetzen.**
Betonauflageringe gem. DIN 4052 - 10 A  Höhe = 60 mm
passend zu den Straßenablaufaufsätzen DIN EN 124/DIN 1229,
versetzen.
  für 1 Stck.
Menge: 1,000 Stck

*Hinweis: Hinweis 3.6.5: Durchlässe herstellen, reinigen*
Hinweis 3.6.5:  Durchlässe herstellen, reinigen

Auf die Grabensohle der Entwässerungsgräben eine
Betonsohle 40 cm breit und 15 cm stark aus C 16/20
einbauen und verdichten.
Rohre in 3 cm starken Zementmörtel verlegen und
mit plastischem Dichtungsband dichten.
Den  Arbeitsraum und die erforderl. Überdeckung
mit Kies lagenweise auffüllen und verdichten.
In den Einheitspreis einrechnen:
- evtl. erforderliche Wasserhaltung
Die Abrechnung erfolgt nach m.

##### Abschnitt 3.6.5 Durchlässe herstellen, reinigen

**3.6.5.130 Rohrdurchlässe reinigen**
Rohrdurchlässe reinigen. Vorh. Rohrdurchlässe in Einzellängen reinigen, einschl. Abfuhr der Schuttmassen zur Kippe.
  für 1 m.
Menge: 10,000 m

### Gewerk 4 Tragschichten - Fahrbahndecken.

#### Bereich 4.1 Planumsarbeiten

*Hinweis: Hinweis 4.1.1: Erd-, Feinplanum*
Hinweis 4.1.1: Erd-, Feinplanum

Die Abrechnung erfolgt nach m2.

##### Abschnitt 4.1.1 Erd-, Feinplanum

**4.1.1.100 Erdplanum herstellen**
Erdplanum der Fahrbahnen, Parkstreifen, Rad- und Gehwege eben und tragfähig verdichten.
Nur auf besondere Anweisung des "AG" herstellen.
Bei Verwendung von Schwingungsverdichtungsgeräten in der Nähe von Gebäuden und sonstigen Einbauten  besonders vorsichtig arbeiten.
Trotzdem auftretende Schäden gehen im vollen Umfang
zu Lasten des Auftragnehmers.
Die Beseitigung evtl. Planumsverformungen durch Anlieger- und Baustellenverkehr sowie die Ableitung evtl. auftretenden Oberflächenwassers werden nicht besonders vergütet.
Das Planum muß vor Einbau der Frostschutzschicht vom
"AG" abgenommen werden.
  für 1 m2.
Menge: 4140,000 m2

*Hinweis: Hinweis 4.2.0: Tragschichten ohne Bindemittel*
Hinweis 4.2.0: Tragschichten ohne Bindemittel

Tragschichten nach Angabe des "AG" profilgerecht einbauen.
Geforderte  Einbaumenge über die Erstschrift der Lieferscheine erbringen.
Lieferscheine gesondert halten und dem "AG" sofort vorlegen.
Später vorgelegte Lieferscheine werden nicht anerkannt.

#### Bereich 4.2 Tragschichten ohne Bindemittel

*Hinweis: Hinweis 4.2.1: Frostschutzschichten*
Hinweis 4.2.1: Frostschutzschichten

Frostschutzschichten gem. Abschnitt 2.1 ZTVT.
Das Material der Untergrundverbesserung nur auf ausdrückliche Anweisung des "AG" einbauen.
Abgerechnet wird das tatsächlich eingebaute, nach Profilen bzw. Aufmaß zusammengestellte, im verdichteten Zustand gemessene Material.
Ein zusätzlicher Nachweis des eingebauten Materials durch Lieferscheine ist erforderlich, hierbei wird ein Verdichtungsfaktor von 1,2 zugrunde gelegt.
Bei Nachweis über Wiegekarten wird  für 1 m3 verdichtete Masse ein Gewicht von 2,0 to festgesetzt.
Die Abrechnung erfolgt nach m3.

##### Abschnitt 4.2.1 Frostschutzschichten

**4.2.1.120 Grobschlag 60/120 mm liefern und einbauen**
Grobschlag (aus Primärbaustoff = LAVA-Gestein) 60/120 mm liefern und als Untergrundverbesserung einbauen und verdichten.
Schotter bzw. Grobschlag einbauen.
Körnung 60/120 mm
Einbaumenge bei 20 cm Stärke 450 kg/m².
  für 1 Tonne.
Menge: 200,000 t

**4.2.1.139 Frostschutzschicht der Anrampungen einbauen**
Frostschutzschicht aus Kiesmaterial der Anrampungen nach Angabe des "AG" an Grundstückseinfahrten, Überwegen oder für provisorische Straßenanschlüsse einbauen und standfest verdichten.
Baustoffgemisch '0/45 aus Primärbaustoff = LAVA-Gestein,
Bruchflächigkeit = C 90/3.'

In den EP einrechnen:
-  Spätere Wiederaufnahme des Materials,
-  Einbau im Anschüttungsbereich innerhalb der
  Baustrecke.

Je Einfahrt/Zugang wird diese Position nur einmal abgerechnet.

Das Aufnehmen und Wiedereinbauen des Materials für Zwischenzustände wird nicht zusätzlich vergütet und ist in den EP einzurechnen.
  für 1 m3.
Menge: 50,000 m3

**4.2.1.991 Frostschutzschicht herstellen - Fahrbahn**
Frostschutzschicht in der Fahrbahn herstellen. Erschwernisse durch Einbauten, Schächte und Straßenabläufe werden gesondert vergütet.
In Verkehrsflächen der Belastungsklassen Bk 100  bis Bk 1,0, mehrlagig, oberer Lage mit Fertiger.
Feinanteil Kategorie UF  3.
Baustoffgemisch '0/45 aus Primärbaustoff = LAVA-Gestein,
Bruchflächigkeit = C 90/3.'
Umweltrelevante Merkmale des Baustoffgemisches nach
Unterlagen des AG.
Verdichtungsgrad/Verformungsmodul 'mindestens 103 v.H. und
Verformungsmodul EV2 auf der Oberfläche mindestens
120 MN/m2.'
Einbaudicke nach Unterlagen des AG.
Abgerechnet wird nach Auftragsprofilen.
  für 1 m3.
Menge: 1310,000 m3

**4.2.1.992 Frostschutzschicht herstellen - Nebenanlagen**
Frostschutzschicht in den Nebenanlagen herstellen. Erschwernisse durch Einbauten, Schächte und Straßenabläufe werden gesondert vergütet.
In Verkehrsflächen der Belastungsklassen Bk 100  bis Bk 1,0, mehrlagig, oberer Lage mit Fertiger.
Feinanteil Kategorie UF  3.
Baustoffgemisch '0/45 aus Primärbaustoff = LAVA-Gestein,
Bruchflächigkeit = C 90/3.'
Umweltrelevante Merkmale des Baustoffgemisches nach
Unterlagen des AG.
Verdichtungsgrad/Verformungsmodul 'mindestens 103 v.H. und
Verformungsmodul EV2 auf der Oberfläche mindestens
120 MN/m2.'
Einbaudicke nach Unterlagen des AG.
Abgerechnet wird nach Auftragsprofilen.
  für 1 m3.
Menge: 420,000 m3

*Hinweis: Hinweis 4.3.0: Tragschichten mit Bindemittel*
Hinweis 4.3.0: Tragschichten mit Bindemittel

Tragschichten nach Angabe des "AG" profilgerecht einbauen.
Nur Positionen Bit. Tragschichten:
Geforderte  Einbaumenge über die Erstschrift  der Lieferscheine erbringen.
Lieferscheine gesondert halten und dem "AG" sofort vorlegen. Später vorgelegte Lieferscheine werden nicht anerkannt.
In den Einheitspreis einrechnen:
     - Evtl.  erforderl. Handeinbau an Einmündungen, Zwickeln.
Bei Abrechnung nach:
     - Dicke ist der Nachweis nach  "REB" ,
     - Gewicht ist der Nachweis durch die Erstschrift
  der Lieferscheine zu erbringen

#### Bereich 4.3 Tragschichten mit Bindemittel

*Hinweis: Hinweis 4.3.2: Betonunterbau für Beläge*
Hinweis 4.3.2: Betonunterbau  für Beläge
  und Pflasterungen

Beton auf dem profilgerechten und verdichteten Planum in einer Lage einbauen, planmäßig abgleichen, mit Rüttelgeräten oder Handstampfern verdichten.
Vorschriftsmäßige Nachbehandlung durchführen.
Die Einbaudicke wird im verdichteten Zustand gemessen
In den Einheitspreis einrechnen:
- Alle Neben-und Nachbehandlungsarbeiten.
Die Abrechnung erfolgt nach m2.

##### Abschnitt 4.3.2 Betonunterbau für Beläge und Pflasterungen

**4.3.2.170 Drainbetontragschicht, d = 20 cm einbauen**
Drainbetontragschicht gem.
Merkblatt für Drainbetontragschichten ( DBT, FGSV-Nr.: 827) fachgerecht, auch in Teilmengen, einbauen und verdichten.
Wasserdurchlässigkeit: kf >= 5,4 * 10-5 m/s
Stärke:  d = 20 cm
Die Abrechnung erfolgt nach m2.
  für 1 m2.
Menge: 10,000 m2

**4.3.2.180 Drainbetontragschicht, d = 15 cm einbauen**
Drainbetontragschicht gem.
Merkblatt für Drainbetontragschichten ( DBT, FGSV-Nr.: 827) fachgerecht, auch in Teilmengen, einbauen und verdichten
Wasserdurchlässigkeit:  kf  >= 5,4 * 10-5 m/s
Stärke:  d = 15 cm
Die Abrechnung erfolgt nach m2.
  für 1 m2.
Menge: 10,000 m2

**4.3.2.190 Drainbetontragschicht, d = 10 cm einbauen**
Drainbetontragschicht gem.
Merkblatt für Drainbetontragschichten ( DBT, FGSV-Nr.: 827) fachgerecht, auch in Teilmengen, einbauen und verdichten
Wasserdurchlässigkeit:  kf >= 5,4 * 10-5 m/s
Stärke:  d = 10 cm
Die Abrechnung erfolgt nach m2.
  für 1 m2.
Menge: 10,000 m2

*Hinweis: Hinweis 4.3.3: Asphalttragschichten*
Hinweis 4.3.3:  Asphalttragschichten gem.
  ZTV- Asphalt-StB 07

Asphalttragschicht einbauen und verdichten.
Evtl. erforderlicher Handeinbau an Straßeneinmündungen, Zwickeln und Einbauten in den EP einrechnen.
Abrechnung:
1. Den  Nachweis über die geforderte Einbaudicke nach
  ZTV Asphalt-StB 07,
2. Schichten, deren vorgesehene Einbaudicke weniger als
  3,5 cm  beträgt und bei kleineren  Maßnahmen  den
  Nachweis durch Erstschriften von Wiegekarten erbringen.
  Lieferscheine gesondert halten und sofort dem "AG" vorlegen.
  Später vorgelegte Lieferscheine werden nicht anerkannt.

Begriffe gemäß ZTV-Asphalt-StB 07:

- Ashaltbeton (Asphalt Concrete)  AC
- Splttmastixasphalt (Stone Mastix Asphalt)SMA
- Gussasphalt  MA
- Offenporiger Asphalt  PA

- AsphaltdeckschichtenD
- AsphaltbinderschichtenB
- Asphalttragschichten T
- AsphalttragdeckschichtenTD

- besondere BeanspruchungS
- normale BeanspruchungN
- leichte BeanspruchungL

##### Abschnitt 4.3.3 Asphalttragschichten gem. Abschnitt 4 ZTV-Asphalt-StB

**4.3.3.110 Asphalttragsch. aus AC 32 T S herst.**
Asphalttragschicht aus Asphalttragschichtmischgut
AC 32 T S herstellen. Anlieferung des Asphaltmischguts
in thermoisolierten Transportbehältern.
In Verkehrsflächen der Belastungsklasse Bk 32.
Einbaudicke  =  18  cm .
Bindemittel = 50/70.
  für 1 m2.
Menge: 3220,000 m2

**4.3.3.130 Asphalttragschicht, Mischgutart AC 32 T S, to, Einbau: mit Fertiger**
Asphalttragschicht, Mischgutart AC 32 T S auf besondere Anweisung des "AG" an verschiedenen Stellen, in unterschiedl. Größe und Stärke - mit Straßenfertiger - einbauen.
Belastungsklasse Bk 32
Körnung :  0/32 mm,
Bindemittelsorte :  50/70
Die Abrechnung erfolgt nach to.
  für 1 Tonne.
Menge: 50,000 t

**4.3.3.210 Asphalttragsch. aus AC 22 T N herst**
Asphalttragschicht aus Asphalttragschichtmischgut
AC 22 T N herstellen. Anlieferung des Asphaltmischguts
in thermoisolierten Transportbehältern.
In Verkehrsflächen 'für Geh- und Radwege.'
Einbaudicke  =  16  cm .
Bindemittel = 70/100.
  für 1 m2.
Menge: 820,000 m2

**4.3.3.270 Asphalttragschicht, Mischgutart AC 22 T N, to Einbau: von Hand oder Fertiger**
Asphalttragschicht, Mischgutart AC 22 T N auf besondere Anweisung des "AG" an verschiedenen Stellen, in unterschiedl. Größe und Stärke - von Hand oder mit Straßenfertiger - einbauen.
Körnung :  0/22 mm,
Bindemittelsorte :  70/100
Die Abrechnung erfolgt nach to.
  für 1 Tonne.
Menge: 16,000 t

*Hinweis: Hinweis 4.4.0: Asphaltbinderschichten*

#### Bereich 4.4 Asphaltbinderschichten

*Hinweis: Hinweis 4.4.1: Asphaltbinder der Bk 100, BK 32 und BK 10*
Hinweis 4.4.1: Asphaltbinder der Belastungsklassen
  Bk 100, Bk 32 und Bk 10
  AC 16/22 BS

Asphaltbinderschicht der Belastungsklassen Bk 100, Bk 32 und Bk 10  auf einwandfrei  klebfähiger Tragschicht profilgemäß mit Straßenfertiger einlagig einbauen und verdichten.
Baustoffe entsprechend ZTV Asphalt-StB 07.
Die Nähte an einzelnen Fertigerbahnen müssen sauber gestoßen werden und dürfen sich nicht mit den Nähten der darunterliegenden Schichten decken.
Evtl. erforderlicher Handeinbau an Straßeneinmündungen,
Zwickeln und Einbauten in den Einheitspreis mit einrechnen.
Die eingebauten Schichten werden durch den öffentlichen Verkehr nach dem Abkühlen benutzt.
Grenzwerte- Toleranzen:
ZTV Asphalt-StB.
Abrechnung:
1. Den  Nachweis über die geforderte Einbaudicke nach
  ZTV Asphalt-StB',
2. Schichten, deren vorgesehene Einbaudicke weniger als
  3,5 cm  beträgt, und bei kleineren Maßnahmen, den Nachweis
  durch  Erstschriften von Wiegekarten erbringen.
  Lieferscheine gesondert halten und sofort dem "AG" vorlegen.
  Später vorgelegte Lieferscheine werden nicht anerkannt.

##### Abschnitt 4.4.1 Asphaltbinder, BK 100, BK 32 und BK 10

**4.4.1.120 Asphaltbindersch.AC 16 B S SG herst**
Asphaltbinderschicht aus Asphaltbinder AC 16 B S SG
nach Unterlagen des AG herstellen. Anlieferung des
Asphaltmischguts in thermoisolierten
Transportbehältern.
In Verkehrsflächen der Belastungsklasse Bk 32.
Einbaudicke  =  8  cm .
Bindemittel '= 10/40-65 A.
Mindestbindemittelgehalt = 4,6 Masse-v.H..'
Grobe Gesteinskörnung = Kategorie C 95/1.
Fremdfüller = Kalksteinfüller Kategorie CC 70.
Einbau '= Fahrbahn B 258 gem. Baufortschritt.
  für 1 m2.
Menge: 3720,000 m2

**4.4.1.160 Asphaltbinder, AC 16 B S, zum Profilausgl. to-Einbau, mit Fertiger**
Asphaltbinder AC 16 B S,  SG
Belastungsklasse Bk 10,
zum Profilausgleich auf besondere Anweisung des "AG" an verschiedenen Stellen in unterschiedl.  Größe und Stärke - mit Straßenfertiger - einbauen.
Körnung :  0/16 mm,
Bindemittelsorte :  10/40-65 A
Mindestbindemittelgehalt = 4,6 Masse-v.H..'
Grobe Gesteinskörnung = Kategorie C 95/1.
Fremdfüller = Kalksteinfüller Kategorie CC 70.

Die Abrechnung erfolgt nach to.
  für 1 Tonne.
Menge: 30,000 t

*Hinweis: Hinweis 4.4.3: Fläche reinigen und anspritzen*
Hinweis 4.4.3: Fläche reinigen und anspritzen

Straßenfläche von allen losen und anhaftenden
Fremdkörpern gründlich reinigen.Das Kehrgut  und die
gelösten Sand-, Schmutz- und Staubmassen zur Deponie
abfahren.
Beim Anspritzen dürfen keine Bindemittelanreicherungen
auftreten.
Der Haftkleber muss den Anforderungen an die Bindemittel, Bitumenemulsion, TL BE-StB 07 entsprechen. Der "AN" gewährleistet eine innige Verklebung der einzelnen Schichten.
Bordsteine, Randeinfassungen, Schächte und sonstige
Einbauten vor Verschmutzung schützen.
Die Tragschicht und Binderschicht ist immer mit Bitumenemulsion anzuspritzen.
Alle Längsnähte, Nähte im Aufweitungsbereich und Quernähte sind anzuspritzen.
Die Ausführung erfolgt nur auf Anordnung des "AG".
Die Abrechnung erfolgt nach m2.

##### Abschnitt 4.4.3 Straßenfläche reinigen und anspritzen

**4.4.3.140 Bitumenemulsion aufsprühen**
Bitumenemulsion zur Herstellung des Schichtenverbundes auf
sprühen.
Auf Verkehrsflächen der Belastungsklassen Bk100 bis Bk 3,2.
Unterlage 'Asphaltbefestigung, frisch oder gefräst.'
Mit Rampenspritzgerät.
Bindemittel = C60BP4-S.
Bindemittelmenge = 350 g/m2.
Vor Einbau 'der Asphaltbinderschicht auf frische/gefräste Flächen oder Asphaltdeckschicht auf gefräste Flächen.
Erschwernisse aus "Vor-Kopf-Bauweise" sind im Einheitspreis enthalten.'
  für 1 m2.
Menge: 3720,000 m2

**4.4.3.150 Bitumenemulsion aufsprühen**
Bitumenemulsion zur Herstellung des Schichtenverbundes
aufsprühen.
Auf Verkehrsflächen der Belastungsklassen Bk100 bis Bk 3,2.
Unterlage = Asphaltbefestigung, frisch.
Mit Rampenspritzgerät.
Bindemittel = C60BP4-S.
Bindemittelmenge = 250 g/m2.
Vor Einbau 'Asphaltdeckschicht.
Erschwernisse aus "Vor-Kopf-Bauweise" sind im Einheitspreis enthalten.'
  für 1 m2.
Menge: 3770,000 m2

**4.4.3.160 Bitumenemulsion aufsprühen**
Bitumenemulsion zur Herstellung des Schichtenverbundes
aufsprühen.
Auf Verkehrsflächen für Geh- und Radwege.
Unterlage = Asphaltbefestigung, frisch oder gefräst.
Mit Rampenspritz
Bindemittel = C40B5-S.
Bindemittelmenge = 300 g/m2.
Vor Einbau Asphaltdeckschicht.
  für 1 m2.
Menge: 840,000 m2

*Hinweis: Hinweis 4.4.4: Nähte, Risse, Fugen*
Hinweis 4.4.4: Nähte, Risse, Fugen

Nähte, Risse und Fugen in bituminösen Belägen
vergießen.
Elastoviskose thermoplastische Sanierungsmasse nach dem
Normblatt der Schweizerischen Normen-Vereinigung 'SNV'
6716259.
In den Einheitspreis einrechnen:
-  Nachvergießen bei Materialschwund,
-  umsetzen durch Überspringen intakter Nahtteile,
-  Erschwerniszulage bei Arbeiten unter Verkehr.
Pos: Asphaltschichten trennen und vergießen:
-  Fugenvergußmassen nach den 'Lieferbedingungen
  TV bit Fug'
In den Einheitspreis einrechnen:
-  Gestellung der erforderl. Geräte einschl.
  Bedienung,
-  anfallendes Schwarzdeckenmaterial und Fräsgut
  aufnehmen und zur Deponie abfahren.
Abgerechnet werden:
-  Schwarzdeckenanschlüsse :  nach m,
-  Trennfugen :  nach m.

##### Abschnitt 4.4.4 Nähte, Risse, Fugen

**4.4.4.140 Nahtherstellung bei bit. Binderschichten**
Nahtherstellung bei bit. Binderschichten.
Die Herstellung der Nähte einschließlich Mittelnaht
ist eine Nebenleistung und wird nicht als gesonderte
Leistung ausgeschrieben und bezahlt.
Wenn die hier folgenden aufgeführten Leistungen aus
besonderen Gründen gesondert ausgeschrieben werden,
ist die Leistung wie folgt zu erbringen:
1. Abdrücken des warmen Randbereiches mit schräggestelltem  Quetschrad (70-80 Grad) so, dass die Forderungen nach Dicke, Verdichtung, Mischgutzusammensetzung auch im späteren Nahtbereich erbracht sind.
2. Abgetrenntes Material lösen, abfahren.
3. Nahtflächen der Asphaltbinderschicht volldeckend mit Polymermodifiziertem Bitumen anstreichen oder anspritzen Menge 50 g/m je cm Schichtdicke (vollflächig in einer Dicke von 2mm).
4. An Überleitungsstellen sollte das Material bis kurz vor dem Einbau der weiteren Bahnen liegenbleiben.

Die Abrechnung erfolgt nach m.
  für 1 m.
Menge: 150,000 m

**4.4.4.150 Randabdichtung herstellen**
Flankenfläche des geschnittenen Randes der Asphaltschichten abdichten durch heiß aufzubringendes Bindemittel.
Auftragsmenge von mindestens 40g/m je cm Schichtdicke.
Bindemittel 25/ 55-55 A.
Dicke der abzudichtenden Asphaltbefestigung bis 30 cm.
  für 1 m.
Menge: 25,000 m

*Hinweis: Hinweis 4.4.5: Fläche fräsen*
Hinweis 4.4.5: Fläche fräsen

In den Einheitspreis einrechnen:
- An- und Abfuhr der Geräte auch für Kleinflächen
- Gestellung der erforderlichen Geräte einschl.
Bedienung
- anfallendes Fräsgut aufnehmen und zur Deponie
abfahren.
- Unebenheiten der gefrästen Fläche höchstens 6 mm
innerhalb
  einer 4 m langen Messstrecke in Längs- und
Querrichtung
- Anschlusskanten geradlinig auf Frästiefe herstellen
Die Abrechnung erfolgt nach m und m2.

##### Abschnitt 4.4.5 Fläche fräsen

**4.4.5.120 Bituminöse Decken abfräsen, Frästiefe bis: 100 mm.**
Bituminöse Decken abfräsen,
Frästiefe :  bis '100' mm.

  für 1 m2.
Menge: 530,000 m2

**4.4.5.130 Bituminöse Decken abfräsen, Frästiefe: 40 mm, Fläche: bis 20m2**
Bituminöse Decken abfräsen,
Kleinflächen an verschiedenen Einsatzstellen
Frästiefe :  bis  40 mm.
Fläche :  bis  20 m2.
  für 1 m2.
Menge: 50,000 m2

**4.4.5.200 Nähte, Risse und Fugen in bituminösen Belägen auffräsen, vergießen, Fräsbreite: 10 mm, -tiefe: 40 mm**
Nähte, Risse und Fugen in bituminösen Belägen
auffräsen,
vergießen.
Fräsbreite :  10 mm
Frästiefe  :  40 mm
Nähte, Risse und Fugen in bituminösen Belägen mit
Heißdruckluftlanzen ausblasen und trocknen.
Anschließend mit elastoviskoser thermoplastischer
Sanierungsmasse vergießen.
  für 1 m.
Menge: 210,000 m

**4.4.5.205 Bituminöses Fugenschmelzband um Einbauten verlegen**
Bituminöses Fugenschmelzband, d = 3,5 - 5 cm, gemäß TL Fug StB kalt verarbeitbar und dauerelastisch, z. B. um Schachtabdeckungen, Schieberkappen, Straßenabläufe, andere Einbauten etc. nach Verarbeitungsrichtlinien des Herstellers mit dem zugehörigen Voranstrich als Längsnaht- bzw. Arbeitsfugendichtung bei Deckschichten aus Asphaltbeton, Splittmastixdecken oder Gussasphalt verlegen, wird auch als Fugenband zwischen Rinne und Asphalt verlegt.
Schichtdicke: D = 3,5 - 5 cm. B = 8 mm
Asphaltreste um die Einbauten abschlagen, so dass eine glatte Auflage entsteht. Asphaltreste zur Deponie entsorgen.
  für 1 m.
Menge: 38,000 m

**4.4.5.210 Fugenanschluss mit Fugenmasse herstellen**
Fugenanschluss an Randeinfassungen herstellen.
Fugenschnitt herstellen in Deckschichtstärke 2,5-5,0 cm
Asphalt .
- Säubern und Ausblasen des Fugenschnittes
- Fugenmasse nach TL Fug StB
- Fugenbreite beträgt gemäß den ZTV Fug-StB 01 mindestens 10 mm.
  für 1 m.
Menge: 1340,000 m

**4.4.5.900 Asphaltbewehrung aus Glasfasern liefern und verlegen**
Asphaltbewehrung (kein Gittervlies) aus Glasfasern
liefern und fachgerecht gemäß Herstellerangaben
verlegen.

Technische Eigenschaften:

Armierungsgitter (kein Gittervlies)

Flächengewicht: > 500 g/m2

Bitumenemulsion für die Verlegung:
Keine Änderung gegenüber ZTV Asphalt-StB 07, Tabelle 7
Bitumenemulsion: C60BP1-S; Ansprühmenge: ca. 350g/m2

Glasgitter ist zu 100% mit hochpolymermod. Bitumen
penetriert (Mischbeschichtungen wie bitumenhaltige o.
bitumenfreundliche Beschichtungen sind nicht zulässig!)

Prüfbericht der mechan. Frost- Tau Beständigkeit nach
BRRC mit
Nachweis der dauerhaften Rissverhinderung (max.
Rissreflexion <= 4 cm bei -10°C)

Prüfbericht der dyn. Dauerbelastung nach NPC (>170000
Zyklen bei +5°C)

Schichtenverbund auf gefrästen Flächen:
nach Leutner > 15 kN (Mittelwert aus drei
Probekörpern)oder
70% der Nullprobe

Glasfaserroving: Bruchdehnung <= 4,5 %, E-Modul > 73000
N/mm2

Gitter ist oberseitig abgesandet und unterseitig mit
einer
Trennfolie versehen

Verlegung:

Der Einbau erfolgt unter der Aufsicht eines geschulten
Anwendungstechnikers des Herstellers. Alternativ darf
die
Verlegung durch einen vom Hersteller zertifizierten
Fachverleger
erfolgen. Eine Kopie des gültigen, personenbezogenen
Fachverlegerzertifikats ist mit allen Anlagen bis 10
Werktage vor
dem Einbau der Armierung beim Auftraggebern
einzureichen. Der
angegebene Fachverleger muss bei allen
Arbeitsschritten, die die
Asphaltarmierung betreffen, auf der Baustelle sein.
Einbau auf der gebrochenen Bitumenemulsion
(Penetrationsindex>0,3; Erweichungspunkt > 47°C, ca.
350g/m2
anspritzen) z.B. C60BP1-S
Überlappung längs: mind. 10 cm, quer: mind. 40 cm
Vor dem Einbau wird die Trennfolie an der Armierung
weggeflammt
Weitere Verleghinweise des Herstellers sind zu beachten
Keine Absplittung nach der Verlegung zum Erhalt des
Schichtenverbundes!
  für 1 m2.
Menge: 50,000 m2

*Hinweis: Hinweis 4.5.0: Asphaltdeckschichten aus Asphaltbeton*
Hinweis 4.5.0: Asphaltdeckschichten aus Asphaltbeton

Asphaltdeckschichten nach Angabe des "AG" profilgerecht einbauen.
Materialbezeichnung und Lieferwerk benennen. Die  Menge  des  eingebauten Materials durch die Erstschrift der Lieferscheine erbringen. Die Lieferscheine gesondert halten und sofort dem "AG" vorlegen.
Später vorgelegte Lieferscheine werden nicht anerkannt.
Evtl.  erforderl. Handeinbau an Einmündungen, Zwickel und Einbauten in den Einheitspreis einrechnen.
Abrechnung:
- nach Dicke :  Nachweis nach ZTV Asphalt-StB 07,
- nach Gewicht :  Nachweis durch  Erstschrift der  Lieferscheine erbringen.

#### Bereich 4.5 Asphaltdeckschichten

*Hinweis: Hinweis 4.5.2: Asphaltdeckschicht aus Asphaltbeton für Bk 1,0 und Bk 0,3*
Hinweis 4.5.2: Asphaltdeckschicht aus Asphaltbeton für
  Belastungsklasse Bk 1,0 und Bk 0,3

Asphaltbeton, Belastungsklasse Bk 1,0 und Bk 0,3, auf die gesäuberten Flächen profilgerecht - mit einem Fertiger - einbauen und verdichten.
Baustoffe entsprechend ZTV Asphalt-StB 07.
Es sind Mineralstoffe zu wählen, welche die Helligkeit der Fahrbahnoberfläche fördern:
z.B. Grauwacke, Kiessplitt oder eine Kombination Basalt / Kiessplitt mit mehr  als  25 %  Kiessplitt. Die  Profillage  und Ebenflächigkeit während des Einbaues und des Verdichtens laufend kontrollieren.
Rechtzeitig vor Einbau der Deckschicht die Entwässerungsan- lagen in der Straße vom "AG" (Betriebshof) auf ihre Ordnungs- gemäße Herstellung  bzw. Instandsetzung prüfen lassen.
Die Kosten dieser erstmaligen Prüfung trägt der "AG".
Erst wenn die  mängelfreie Abnahme vorliegt, darf die Deckschicht eingebaut werden.
Der "AN" ist verpflichtet, zwei Werktage vor Einbau der Deckschicht  den  "AG"  hiervon zu unterrichten.
Die Nähte an einzelnen Fertigerbahnen müssen sauber gestoßen werden und dürfen sich nicht mit den Nähten der darunter- liegenden Schichten decken.
Wenn nicht heiß an heiß eingebaut wird, muss die Deckschicht abgekantet werden. Der noch warme Randbereich bei mehr- streifigem Einbau " Heiß an Kalt" ist in einer Breite von 10-12 cm mit einem 70 - 80 Grad schräggestellten Quetschrad an der Walze abzudrücken.
Das abgedrückte Mischgut geht in das Eigentum des "AN"
über und ist der Wiederverwendung zuzuführen.
Vor Einbau der neuen Fertigerbahn ist die Nahtfläche mit Bitumen anzustreichen.
Evtl. erforderlicher Handeinbau an Straßeneinmündungen, Zwickeln und Einbauten ist in den Einheitspreis mit einzurechnen.
Grenzwerte Toleranzen: gem. ZTV Asphalt-StB 07.
Abrechnung:
1.  Den Nachweis über die geforderte Einbaudicke nach
  ZTV Asphalt-StB 07,
2.  Schichten, deren vorgesehene Einbaudicke weniger als
  3,5 cm beträgt, und bei kleineren Maßnahmen, den Nachweis
  durch Erstschriften von Wiegekarten erbringen. Lieferscheine gesondert halten und sofort dem "AG" vorlegen.
  Später vorgelegte Lieferscheine werden nicht anerkannt.

##### Abschnitt 4.5.2 Asphaltbeton-Deckschicht, Bk 1,0 und Bk 0,3

**4.5.2.110 Asphaltdecksch. aus AC 8 D N herst.**
Asphaltdeckschicht aus Asphaltbeton für Asphaltdeckschichten AC 8 D N herstellen. Anlieferung des
Asphaltmischguts in thermoisolierten
Transportbehältern.
In Verkehrsflächen 'für Radwege.'
Einbaudicke  =  4  cm .
Bindemittel = 70/100.
Fremdfüller = Kalksteinfüller Kategorie CC 70.
  für 1 m2.
Menge: 840,000 m2

**4.5.2.135 Asphaltbeton AC 8 D N, to-Einbau. von Hand o. Fertiger**
Asphaltbeton AC 8 D N, zum Profilausgleich auf besondere Anweisung des "AG" an verschiedenen Stellen, in unterschiedl. Größe und Stärke - von Hand oder mit Straßenfertiger - einbauen.
Körnung :  0/8 mm,
Bindemittelsorte :  70/100
Fremdfüller = Kalksteinfüller Kategorie CC 70.
Die Abrechnung erfolgt nach to.
  für 1 Tonne.
Menge: 5,000 t

*Hinweis: Hinweis 4.5.4: Asphaltdeckschichten aus Splitt-Mastix-Asphalt für Belastungsklassen Bk 100, Bk 32, Bk 10, Bk 3,2 und Bk 1,8*
Hinweis 4.5.4: Asphaltdeckschichten aus
  Splitt-Mastix-Asphalt für Belastungsklassen
  Bk 100, Bk 32, Bk 10, Bk 3,2 und Bk 1,8

Splitt-Mastix-Asphalt auf die gesäuberten Flächen profilgerecht
- mit einem Fertiger - einbauen und verdichten.
Baustoffe entsprechend ZTV Asphalt- StB 07.
Es sind Mineralstoffe zu wählen, welche die Helligkeit der Fahrbahnoberfläche fördern.z.B. Grauwacke, Kiessplitt oder eine Kombination Basalt / Kiessplitt mit mehr  als  25 %  Kiessplitt.
Die  Profillage und Ebenflächigkeit während des Einbaues und des Verdichtens laufend kontrollieren.
Rechtzeitig vor Einbau der Deckschicht die Entwässerungsan- lagen in der Straße vom "AG" (Betriebshof) auf  ihre ordnungs- gemäße Herstellung bzw. Instandsetzung prüfen lassen.
Die Kosten dieser erstmaligen Prüfung trägt der "AG".
Erst wenn die  mängelfreie Abnahme vorliegt, darf die Deckschicht eingebaut werden.
Der "AN" ist verpflichtet, zwei Werktage vor Einbau der Deckschicht den "AG" hiervon zu unterrichten.
Die Nähte an einzelnen Fertigerbahnen müssen sauber gestoßen werden und dürfen sich nicht mit den Nähten der darunter- liegenden Schichten decken.
Wenn nicht heiß an heiß eingebaut wird, ist die seitliche  Anschlußfläche  des  eingebauten  Streifens gleichmäßig mit Bindemittel anzustreichen.
Evtl. erforderlicher Handeinbau an Straßeneinmündungen, Zwickeln und Einbauten  in den Einheitspreis mit einrechnen.
Grenzwerte Toleranzen: gem. ZTV Asphalt-StB 07.
Abrechnung:
1.  Den Nachweis über die geforderte Einbaudicke nach
  ZTV Asphalt-StB 07,
2.  Schichten, deren vorgesehene Einbaudicke weniger als
  3,5 cm beträgt, und bei kleineren Maßnahmen, den Nachweis
  durch Erstschriften von Wiegekarten erbringen. Lieferscheine gesondert halten und sofort dem "AG" vorlegen.
  Später vorgelegte Lieferscheine werden nicht anerkannt.

##### Abschnitt 4.5.4 Splitt-Mastix-Asphalt, Bk 100, Bk 32, Bk 10, Bk 3,2 und Bk 1,8

**4.5.4.100 Asphaltdecksch. aus SMA 11 S herst.**
Asphaltdeckschicht aus Splittmastixasphalt SMA 11 S
herstellen. Anlieferung des Asphaltmischguts in
thermoisolierten Transportbehältern.
In Verkehrsflächen der Belastungsklasse Bk 32.
Einbaudicke  =  4  cm .
Bindemittel = 25/55-55 A.
Grobe Gesteinskörnung = Kategorie C 100/0.
Fremdfüller = Kalksteinfüller Kategorie CC 70.
Asphaltmischgut 'ohne Verwendung von Asphaltgranulat.'
  für 1 m2.
Menge: 3770,000 m2

**4.5.4.120 Splitt-Mastix-Asphalt SMA 11 S, Bk 3,2 to-Einbau.**
Splitt-Mastix-Asphalt, SMA 11 S, Belastungsklasse Bk 100,
Bk 32, Bk 10, Bk 3,2 und Bk 32.
Körnung:  0/11 mm
Bindemittelsorte : 25/55-55 A
Grobe Gesteinskörnung = Kategorie C 100/0.
Fremdfüller = Kalksteinfüller Kategorie CC 70.
Asphaltmischgut 'ohne Verwendung von Asphaltgranulat.'
Die Abrechnung erfolgt nach to.
  für 1 Tonne.
Menge: 19,000 t

**4.5.4.160 Abstumpfungsmaßnahme durchführen**
Abstumpfungsmaßnahme zur Erhöhung der Anfangsgriffigkeit durch gleichmäßiges Aufbringen und Einwalzen von
Abstreukörnung durchführen. Nicht gebundene Abstreukörnung aufnehmen und nach Wahl des AN verwerten.
Abstreukörnung = leicht bituminierte Lieferkörnung 1/3.
Aus Gestein wie grobe Gesteinskörnung in Asphaltdeckschicht.
Abstreumenge = 1 kg/m2.
Maschinell abstreuen.
  für 1 m2.
Menge: 3770,000 m2

**4.5.4.170 Straßenfläche nach Verkehrsfreigabe kehren.**
Straßenfläche der  Splittmastix-Asphalt-Decke mit einer
selbstaufnehmenden Kehrmaschine innerh. von 4 Wochen
nach Verkehrsfreigabe jeweils unmittelbar nach Aufforderung
des "AG" kehren.
Splitt und sonstiges Kehrgut geht in das Eigentum
des "AN" über.
Erforderliche Verkehrssicherungsmaßnahmen in
den EP einrechnen.
Die Abrechnung erfolgt nach m2.
  für 1 m2.
Menge: 3770,000 m2

#### Bereich 4.9 ERGÄNZUNGSPOSITION

*Hinweis: Sonstige Leistungen*

##### Abschnitt 4.9.8 Sonstige Leistungen

**4.9.8.200 Kreuzungen von Versorg.-leitungen längs diagonal schleifend - Straßenbau**
Versorgungsleitungen  -  längs bzw. diagonal schleifend
oberhalb des Planums verlaufend- nach Angabe und
Vorschrift
des zust. Versorgungs- betriebes von Hand freischaufeln
und durch  geeignete und ausreichende Maßnahmen
sichern, als Zulage.
In den Einheitspreis einrechnen:
- Handschachtung und Freilegung der Versorgungsleitungen,
- seitliches Verlegen während der Aushubarbeiten,
- zurücklegen in die ursprüngliche Lage,
- Lösen des Bodens unterhalb der Versorgungsleitung,
- Gelösten Boden dem Aushubgerät zuschaufeln,
- Einsanden der Versorgungsleitung gemäß Vorgaben der Leitungsbetreiber,
-Verlegen der vom Betreiber gestellten Trassenwarnbänder und Abdeckkappen.

Die Abrechnung muss für die Leitungen jedes einzelnen Versorgungsunternehmens separat erfolgen, damit der entstandene Mehraufwand den einzelnen Versorgungsunternehmen eindeutig zugeordnet werden kann. Der hierdurch entstehende Mehraufwand ist in den Einheitspreis einzurechnen.
  für 1 m.
Menge: 500,000 m

**4.9.8.210 Versuchsfeld herstellen**
Versuchsfeld (4,00 x 4,00 m) zur Ermittlung der
Tragfähigkeit des Baugrundes herstellen. Über diese
Position wird der Mehraufwand zur Herstellung der
Tragschichten in Kleinflächen vergütet. Die Leistungen
(Aushub, Planum, Einbau von Schotter oder Grobschlag
und der eventuelle Rückbau) werden zusätzlich vergütet.

In den Einheitspreis sind alle erforderlichen
Materialien und Nebenleistungen mit einzurechnen.
Ausser dieser Position erfolgt keine weitere Vergütung
für diese Leistung.
  für 1 Stck.
Menge: 2,000 Stck

**4.9.8.220 Erschwerniszulage in Folge von Einbauten**
Erschwerniszulage in Folge von Einbauten, Schächten, Schieberkappen, Hydrantenkappen und Straßenabläufen.

Über diese Position werden einmalig je Stück Schacht, Schieberkappe, Hydrantenkappe und Straßenablauf sämtliche hierdurch auftretende Erschwernisse bei dem Oberflächenaufbruch, Aushubarbeiten, Erdplanumsarbeiten, Einbau der ungebundenen Tragschichten sowie der gebundenen Trag- und Deckschichten sowie bei Pflasterarbneiten vergütet.

Die Vergütung erfolgt je o.g. Hindernis einmalig für die gesamte Bauzeit und alle auszuführenden Gewerke.
  für 1 Stck.
Menge: 40,000 Stck

### Gewerk 6 Betonarbeiten, Plattenbeläge, Pflasterungen

*Hinweis: Hinweis 6.6.0. Pflaster - Arbeiten*
Hinweis 6.6.0. Pflaster - Arbeiten

Pflaster auf vorhandenem Unterbau entsprechend der
ZTV-Pflaster-StB 06 höhen- und fluchtgerecht nach
Angabe des "AG" versetzen.

Bei Verwendung von Pflastermaterial aus städt. Be-
ständen das Pflaster beim  Versetzen so sortieren,
daß die Anforderungen hinsichtlich Ebenheit und
Fugenbreite erfüllt werden.
Beim Versetzen anfallende unbrauchbare oder beim
Einbau zu Bruch gegangene Materialien auswechseln
und auf eine Deponie abfahren.
In den Einheitspreis einrechnen:
- Vorhaltung aller Werkzeuge und Geräte,
- Säuberung der hergestellten Pflasterfläche.
- Abfuhr der überschüssigen Massen zu einer
  Deponie.

#### Bereich 6.6 Pflaster - Arbeiten

*Hinweis: Hinweis 6.6.3. Großpflaster in Brechsand - Splitt -*
Hinweis 6.6.3. Großpflaster in Brechsand - Splitt - Gemisch

Großpflaster, auf der Baustelle vorhanden oder vom Bauhof angefahren oder geliefert zur Verwendungsstelle anfahren und in
Brechsand-Splittgemisch 0/5 mm oder 0/8 mm  aus Natursteinmaterial mit
ca. 50 % Basaltsplitt 2/5 oder 2/8 mm (kein Kalksteinsplitt)
ca. 50 % Brechsand 0/2 mm versetzen.
Die Anforderungen der ZTV-Pflaster sind einzuhalten.
Das Laden des Großpflasters auf dem Bauhof erfolgt
mit "AG" eigenem Gerät.
Bettungdicke : 4 - 5 cm (im gerammten Zustand gemessen)
Körnung : 0/5 mm (Brechsandsplittgemisch)
Pflaster zweimal rammen und zweimal mit
Brechsandsplitt 0/3 mm schlämmen.
Abschließend ein Fugenschluss mit einer feinkornhaltigen Gesteinskörnung durch Nachschlämmen herstellen.
Inkl. Vorsortieren nach Größe/ Stärke und Aussortieren der nicht brauchbaren Pflastersteine.
Die Abrechnung erfolgt nach m2.

##### Abschnitt 6.6.3 Großpflaster in Brechsandsplittgemisch

**6.6.3.111 Großpflaster der Größe 16/24 cm versetzen.**
Großpflaster in Brechsandsplittgemisch- Bettung versetzen.
Pflastergröße :  16/24 cm.
  für 1 m2.
Menge: 5,000 m2

**6.6.3.180 Schmiegen und Verhau des Großpflasters**
Das Großpflaster ist an Einbauten, richtungswechselnden Passstellen fachmännisch zu schmiegen und zu verhauen.
Als Zulage zu den Pflasterflächen.
Die Abrechnung erfolgt nach Metern.
  für 1 m.
Menge: 1,000 m

*Hinweis: Hinweis 6.6.4 Pflaster in Starrer Bauweise*
Hinweis 6.6.4 Pflaster in Starrer Bauweise

Mosaik-, Klein- oder Großpflaster mit der Abmessung entsprechende Dicke Mörtelbettung:  4- 5 cm
(im gerammten Zustand gemessen)

Bettungsmörtel und Fugen haben folgende Mindestanforderungen zu erfüllen:
1) Bettungsmörtel wasserdurchlässig
  Druckfestigkeit  > 35 N/mm²
  Dichte  > 1,90 kg/dm³
  Wasserdurchlässigkeit
  Frostbeständigkeit

  2) Fugenmörtel
  Druckfestigkeit  > 35 N/mm2 nach 28 Tagen
  Haftzugfestigkeit > 1,5 N/mm²
  Dichte  > 2,00 kg/dm³
  E-Modul  < 25.000 N/mm²
  Frost- und Tausalzbeständigkeit nachgewiesen

Natursteinpflaster der Abmessung (entsprechend
DIN 18502) in erdfeuchten Spezialbettungsmörtel, geliefert als Silotrockenmörtel,z.B. STEIN TEC BM 04 oder gleichwertig, mind. 35 N/mm² Druckfestigkeit, höhengerecht und hammerfest in Segmentbogen/Schuppe/Reihe/Passe/sonstigem Verband nach den Vorgaben der DIN 18318 versetzen. Vorher sind die Unterseiten der Pflastesteine zu reinigen und STEINTEC Haftkleber/Haftfix aufzubringen. Angaben gem. Technischem Merkblatt.  Dicke des Mörtelbettes 4-5 cm in verdichtetem Zustand. Gepflasterte Fläche gut wässern. Die verbleibende Fugentiefe muss mindestens 2/3 der jeweiligen Steinhöhe betragen.

Am Folgetag die verbliebene Fugenöffnung mit hochfließfähigem, hydraulisch bindenden Spezialfugenmörtel
STEIN TEC HD 02 - 1K oder gleichwertig nach Herstellervorschrift einschlämmen und anschließend reinigen. Unsachgemäß behandelte Flächen, die nach dem Einschlämmen und Reinigen Mörtelverunreinigungen aufweisen, werden nicht abgenommen.
Liefernachweis:  Stein Tec,  Postfach
  CH 4310 Rheinfelden
  Tel.: aus Deutschland 0 800 00 00 600
oder gleichwertig.

'....................................................'

Angebotenes Produkt

Die Abrechnung erfolgt nach m2.

##### Abschnitt 6.6.4 Pflaster in Starrer Bauweise

**6.6.4.110 Kleinpflaster in Spezialmörtelbett in Segmentbögen versetzen**
Kleinpflaster in erdfeuchtem Spezialmörtelbett (siehe Hinweis) auf den Unterbau in Mörtelbett Stein Tec BM 04 hammerfest, in Segmentbogenform setzen
Pflastergröße  :  7/9 bzw. 9/11 cm
Vorher sind die Steine mit der Unterseite in Haftkleber/Haftfix einzutauchen.
Verfugung wie Hinweis
  für 1 m2.
Menge: 5,000 m2

*Hinweis: Hinweis 6.6.5. Betonsteinpflaster in Brechsand-Splitt-Bettung*
Hinweis 6.6.5. Betonsteinpflaster in Brechsand -
  Splitt-Gemisch -Bettung
Betonsteinpflaster - Quadrat-, Rechteck- und  Sechseck- pflasterstein, sowie Verbundpflastersteine vollkantig oder gefast nach Angabe des "AG". (Siehe Vorbemerkung zum LV)

Bettungsmaterial:
Brechsand-Splittgemisch 0/5 mm oder 0/8 mm  aus Natursteinmaterial mit
ca. 50 % Basaltsplitt 2/5 oder 2/8 mm (kein Kalksteinsplitt)
ca. 50 % Brechsand 0/2 mm.
Dicke: 3 - 5 cm (im verdichteten Zustand)
Die Anforderungen der ZTV-Pflaster sind einzuhalten.

Verlegen:
Flucht- und höhengleich im jeweils vorgeschriebenen Verband mit 3-5 mm Fugenbreite (bzw. die sich aus dem Rastermaß ergibt). Besondere Verlegeanweisungen der Hersteller beachten.
Vor dem Rütteln Brechsand einfegen (trocken), dann in der Regel von den Rändern beginnend bis zur Standfestigkeit rütteln.
Verbleibende Ecken, Streifen und Beischlüsse, auch an Einbauten, grundsätzlich mit dem Nassschneidetisch trennen.
Das Schneiden wird gesondert vergütet.

Ausnahme:
Bei Regulierungs- u. Anpassungsarbeiten an Schieber- u. Hydrantenkappen in Pflasterbelägen ist das Schneiden in den Einheitspreis einzurechnen.
An runden Schieberkappen, Leuchtmasten und sonstigen runden Einbauten ist der Schnitt mit dem Kernbohrgerät vorzunehmen.

Verfugen:
Brechsandsplittgemisch 0/ 3 mm.
Das Schließen der Fugen muß kontinuierlich mit dem Fortschreiten des Verlegens beigehalten werden. Fugen erneut vollständig unter Wasserzugabe einschlämmen.
Abschließend ein Fugenschluss mit einer feinkornhaltigen Gesteinskörnung durch Nachschlämmen herstellen.

In den Einheitspreis einrechnen:
- Lieferung aller Passstücke, Kurvensätze oder halben Steine,
  bei Mustern Anfänger und Endsteine.
- auf der Baustelle gelagertes oder geliefertes Betonsteinpflaster
  zur  Verwendungsstelle heranschaffen.
Abgerechnet werden: Pflasterbelag nach m2
  Pflasterstreifen nach m.

##### Abschnitt 6.6.5 Betonsteinpflaster in Brechsandsplittgemischbettung

**6.6.5.240 Vorh. Betonsteinpflaster verlegen**
Vorh. Betonsteinpflaster verlegen.
Auf der Baustelle gelagertes oder geliefertes Betonsteinpflaster zur Verwendungsstelle heranschaffen und verlegen.
  für 1 m2.
Menge: 20,000 m2

*Hinweis: Hinweis 6.6.6. Betonsteinpflaster in Mörtelbett*
Hinweis 6.6.6. Betonsteinpflaster in Mörtelbett

Betonsteinpflaster aus :
quadratischen, rechteckigen  und sechseckigen Pflastersteinen,
sowie Verbundpflastersteine vollkantig oder gefast nach Angabe des "AG".  (Siehe Vorbemerkung zum LV)

Bettung:
-  Mörtelbett, Mg III, K1
-  Dicke: 4-6 cm
-  Material: Kalkzementsandgemisch MV = 2:1:10
-  oder  : Portlandzement Sandgemisch
  mit einem zugelassenen Steinkohlenflugstaubzusatz

Dem Verlegemörtel ist grundsätzlich ein 4 Stunden Verzögerer zuzugeben.

Verlegen:
-  Flucht- und höhengleich im jeweils vorgeschriebenen Verband
  mit 3 mm - 5 mm Fugenbreite.

Verbleibende Ecken, Streifen und Beischlüsse, auch an Einbauten, grundsätzlich mit dem Nassschneidetisch trennen.
Das Schneiden wird gesondert vergütet.

Ausnahme:
Bei Regulierungs- u. Anpassungsarbeiten an Schieber- u. Hydrantenkappen in Pflasterbelägen ist das Schneiden in den Einheitspreis einzurechnen. An runden Schieberkappen ist der Schnitt mit dem Kernbohrgerät vorzunehmen.

Verfugen:
Am gleichen Tag mit einem Sandzementgemisch MV 8:1 einschlämmen. Danach Platten, Bordsteine und Anschlußbereiche abspülem und säubern.

In den Einheitspreis einrechnen:
- Lieferung aller Paßstücke, Kurvensätze oder halben Steinen,
- auf der Baustelle gelagertes oder geliefertes Betonsteinpflaster
  zur Verwendungsstelle heranschaffen.

Abgerechnet werden:  Pflasterbelag nach m2
  Pflasterstreifen nach m.

##### Abschnitt 6.6.6 Betonsteinpflaster in Mörtelbett

**6.6.6.190 Vorh. Betonsteinpflaster verlegen**
Vorh. Betonsteinpflaster verlegen.
Auf der Baustelle  gelagertes  oder  geliefertes
Betonsteinpflaster zur Verwendungsstelle heranschaffen und verlegen.
  für 1 m2.
Menge: 15,000 m2

*Hinweis: Hinweis 6.6.7. Zusatzarbeiten Betonsteinpflaster*
Hinweis 6.6.7. Zusatzarbeiten Betonsteinpflaster

Die Abrechnung erfolgt in m und m2.

##### Abschnitt 6.6.7 Zusatzarbeiten Betonsteinpflaster

**6.6.7.170 Betonstein-/ Klinkerpflaster schneiden, Stärke: 10 cm.**
Betonstein-/ Klinkerpflaster  - Zulage für:
Pflaster im Bereich der Anschlüsse mit dem Nassschneidetisch trennen,
(Die Beischlüsse an Einbauten, in entspr. Pos. einkalkulieren),
Pflasterstärke: 10 cm.
  für 1 m.
Menge: 20,000 m

#### Bereich 6.9 Sonstige Leistungen

##### Abschnitt 6.9.8 Sonstige Leistungen

**6.9.8.200 Betonsteinpflaster entsprechend dem in der Örtlichkeit im Bereich der Privatflächen und des Geweges vorhandenen Materials liefern**
Betonsteinpflaster
   -  Stärke mind.  10 cm,

frei Baustelle liefern.

Das Material muss in Form und Farbe dem bereits in der
Örtlichkeit vorhandenen Betonsteinpflastermaterial
entsprechen, welches zur Zeit im Bereich der Privatflächen und der Gehwege vorhanden ist. Die Lieferung dient der Ergänzung des vorhandenen Materials.
  für 1 m2.
Menge: 5,000 m2

**6.9.8.202 Betonverbundsteinpflaster entsprechend dem in der Örtlichkeit im Bereich der Privatflächen und des Geweges vorhandenen Materials liefern**
Betonverbundsteinpflaster
   -  Stärke mind.  10 cm,

frei Baustelle liefern.

Das Material muss in Form und Farbe dem bereits in der
Örtlichkeit vorhandenen Betonsteinpflastermaterial
entsprechen, welches zur Zeit im Bereich der Privatflächen und der Gehwege vorhanden ist. Die Lieferung dient der Ergänzung des vorhandenen Materials.
  für 1 m2.
Menge: 5,000 m2

### Gewerk 7 Randbefestigungen

*Hinweis: Hinweis 7.1.0: Randeinfassungen*

#### Bereich 7.1 Randeinfassungen

*Hinweis: Hinweis 7.1.1: Bord und Randsteine*
Hinweis 7.1.1: Bord und Randsteine

Bordsteine aller Größen und Materialien flucht- und höhengerecht nach Angabe des AG in Beton C 20/25 setzen (ATV DIN 18318).
Bordsteine aus Beton nach DIN EN 1340 / DIN 483 mit 5 mm breiten Stoßfugen, die nicht verfüllt werden, einbauen.
Naturbordsteine, wie vor,  jedoch mit möglichst gleichmäßigen
10 - 15 mm breiten Stoßfugen setzen und mit Zementmörtel
MV 1:3  voll ausfugen. Farbe: antrazith
Soweit die Naturbordsteine nicht auf der Baustelle vorhanden sind, sind die auf dem Bauhof gestapelten, nach Größe und Material von "AG" ausgewählten Naturbordsteine aufzuladen und zur Verwendungsstelle anzufahren und abzuladen.
Das Beladen auf dem Bauhof erfolgt mit "AG" eigenem Gerät.
Randsteine eingefärbt, Einfärbung nach Angabe des "AG"
Abmessungen des Fundamentes für alle Arten der Einfassung:

Dicke des Fundaments: 20 cm, Beton C 20/25
Breite der Rückenstütze: 15 cm in Schalung,
Oberkante nach außen leicht abschrägen
Höhe der Rückenstütze in Abhängigkeit des Belags und Bettung.

An sämtlichen Betonbordsteinen sind die Stoßfugen von der  Rückseite mit Zementmörtel, MV 1:3, zu verschließen, um ein Auslaufen von Oberboden oder Bettungsmaterial zu verhindern. Der Mehraufwand ist in die entsprechenden Einheitspreise einzurechnen.

Bögen mit einem Radius kleiner gleich 12 m werden mit Kurvensteinen bzw.  bei Rand- und Rasenkantensteinen mit entspr. geschnittenen Steinen gesetzt.
Bei Radien größer 12 m können gerade Steine der Länge 0,50 m  verwendet werden.
Übergänge zu Einfahrten u.ä. sind grundsätzlich über 2,00 m abzuflügeln. Abweichungen hiervon bedürfen der Genehmigung des "AG".

In den Einheitspreis einrechnen:
- Schneiden der Steine (wie gerade Schnitte bzw.
  Gehrungsschnitte für Paßstücke an Zufahrten,
  Baumfeldern u.ä.)
- Den Mehraufwand für Einpassung bei Absenkungen.
- Erd-, Schalungs-, Hinterfüllungs-, Nachbehandlungs und  sonstige Nebenarbeiten,
- Schneiden der Paßstücke,
- Beseitigung aller überschüssigen Stoffe einschl.
  Abfuhr zur Deponie.
Die Abrechnung erfolgt nach m.

##### Abschnitt 7.1.1 Bord und Randsteine.

**7.1.1.150 Betonbordsteine H 15x30 setzen**
Betonbordsteine  H 15x30 cm  setzen.
  für 1 m.
Menge: 70,000 m

**7.1.1.180 Betonbordsteine R 15x22 mit Übergangssteinen setzen**
Betonbordsteine  R 15x22 als Rundbordsteine R = 50
mit zugehörigen  Übergangssteinen setzen.
  für 1 m.
Menge: 30,000 m

**7.1.1.480 Fertigteil-Bankettplatten mit Vorsatzbeton liefern und einbauen Typ: 1000/500 mm**
Fertigteil-Bankettplatten mit Vorsatzbeton und einer Betonqualität von mind. C30/37 XC3/XD3/XF4/XA1 (erhöhter Frost- und Tausalzwiderstand) liefern und einbauen.
Komplette Oberfläche der Platte mit Gefälle zur Außenseite von mind. 3 Prozent
Rillenartige Profil-Struktur, quer zur Fahrtrichtung, zur Erzeugung:
- eines Rumpel- bzw. Warneffekts beim Überfahren
- einer kontrollierten, gleichmäßigen Fahrbahnentwässerung
Konisch zulaufende Stirnseiten für Innen- und Außenradien
Verzahnung mit Nut- und Feder für eine verschiebungsfreie Verbundwirkung
Integrierte Abstandshalter zur Vermeidung von Abplatzungen bei Transport, Lagerung und Montage

Die Verlegung der Bankettplatten hat nach den Einbaurichtlinien des Herstellers zu erfolgen.

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
  für 1 m.

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
Type:  1000/500
LxBxH: [mm]1000xx500x140/125
Gewicht: [kg]149
Verlegeradius: [m] > 12
Farbe Vorsatz: Grau

Die Stärke des Unterbetons beträgt 20 cm
Die Breite der Rückenstütze beträgt 15 cm.

Bei Verlegung der Bankettplatten auf einem Unterbeton (mind. C20/25 und geeignete Expositionsklasse) ist eine vollflächige Bettung der Bankettplatte und eine Rückenstütze (Dicke mind. 15cm) herzustellen. Für eine gute Haftung am Fertigteil darf der Beton für Fundament und Rückenstütze beim Einbau noch nicht abgebunden sein.

Beim Aufbringen der Fahrbahndecke (bituminösen Verschleißschicht, Betondecke,…) ist diese an die Bankettplatte anzuschließen.

Zwischen den Bankettplatten ist eine Fugenbreite von 3-5 mm einzuhalten. Keine „Knirsch“-Verlegung.  Die Fugen sind mit geeignetem dauerelastischem Matelrial ausgefuellt werden (keine Mörtelverfugung) - um Grünbewuchs in den Fugen zu vermeiden  und ein besserer Verbund und Halt der Platten gewährleistetr ist.

Die dauerelastische Fugenversiegelung ist in den Einheitspreis einzurechnen.

'....................................................'

Angebotenes Produkt

  für 1 m
Menge: 210,000 m

*Hinweis: Hinweis 7.1.4: Pflasterband ohne Betonrückenstütze*
Hinweis 7.1.4: Pflasterband ohne Betonrückenstütze

Pflasterband aus Betonpflastersteinen Güteeigenschaften
nach  DIN 18501, auf eine Unterlage aus  C 20/25
flucht- und höhengerecht nach Angabe des "AG"  setzen
und  mit  Zementmörtel MV.  1:3  einschlämmen. (gem.
DIN 1053).
Größe Betonpflaster : 16/16/14 bzw. 24/16/14 cm.
bei Radien gleich/kleiner  1,50 m  konische
Betonpflastersteine verwenden.
In den Einheitspreis einrechnen:
-  evtl. Mehrkosten der konischen Betonsteine,
-  Erd-, Schalungs-,  Hinterfüllungsarbeiten,
-  sonstige Nebenarbeiten,
-  Abfuhr des überschüssigen Bodens zur Kippe.
Die Abrechnung erfolgt nach m, Passsteine nach Stück.

##### Abschnitt 7.1.4 Pflasterband o. Betonrückenstütze

**7.1.4.110 Einzeiliges Pflasterband setzen (Anschlaghöhe 12 cm)**
Einzeiliges Pflasterband aus Betonpflaster
16/16/14 cm bzw. 24/16/14 cm ( Anschlaghöhe 12 cm )
auf 19 cm Unterbeton setzen.
  für 1 m.
Menge: 10,000 m

**7.1.4.180 Zweizeiliges Pflasterband setzen**
Zweizeiliges Pflasterband aus Betonpflaster
16/16/14 cm bzw. 24/16/14 cm
auf 19 cm  Unterbeton setzen.
  für 1 m.
Menge: 13,000 m

**7.1.4.200 Dreizeiliges Pflasterband setzen**
Dreizeiliges Pflasterband aus Betonpflaster
16/16/14 cm bzw. 24/16/14 cm
auf 19 cm  Unterbeton setzen.
  für 1 m.
Menge: 20,000 m

*Hinweis: Hinweis 7.1.6: Pflasterrinne*
Hinweis 7.1.6: Pflasterrinne

Pflasterband aus Betonpflastersteinen, Güteeigenschaften nach  DIN 18501, Rinnenförmig und gefällegerecht nach Angabe
des "AG"
- auf eine 15 cm dicke Betonunterlage,
- Betongüte C 16/20
- in ein 5 cm dickes Zementmörtelbett MV 1:4
  setzen und mit Zementmörtel einschlämmen.
Als Rinneneinfassung beidseitig eine geschalte Betonrückenstütze aus C 16/20, 10 cm breit und
20 cm hoch einbauen.
In den Einheitspreis einrechnen:
- Vorhandenes auf der Baustelle gelagertes Pflasterband zur Verwendungsstelle heranschaffen,
- evtl. Mehrkosten der konischen Betonsteine,
- Erd-, Schalungs-,  Hinterfüllungsarbeiten,
- sonstige Nebenarbeiten,
- Abfuhr des überschüssigen Boden zur Kippe
Die Abrechnung erfolgt nach m2.

##### Abschnitt 7.1.6 Pflasterrinne

**7.1.6.190 Großpflasterrinne 50 cm 3-zeilig**
Herstellen einer Rinne aus vorh. Großpflastersteinen
3zeilig (50 cm breit) auf 20 cm starkem Drainbeton versetzt.
Die Steine sind zur Einbaustelle heranzufahren.
Offene Natursteinrinne, bestehend aus neuen oder gebrauchten Großpflastersteinen, die vom Bauhof der Stadt anzuliefern sind. Steine auf Bauhof laden, zur Baustelle transportieren und abladen. Die Rinne ist auf ein ca. 20 cm starkes Drainbetonfundament aus C 25/30 in ein erdfeuchtes Spezialmörtelbett (Vergusit, SteinTec oder gleichwertig),
(mind. 25 N/mm² Druckfestigkeit), höhengerecht und hammerfest nach Vorgaben der DIN 18318 einbauen.
Dicke des Mörtelbettes: 4-5 cm in verdichtetem Zustand.
Gepflasterte Fläche gut wässern.
Die verbleibende Fugentiefe muss mind. 2/3 der jeweiligen Steinhöhe betragen.

Am Folgetag die verbliebene Fugenöffnung mit hochfließfähigem hydraulisch bindenden Spezialfugenmörtel  (Vergusit, SteinTec oder gleichwertig) nach Herstellervorschrift einschlämmen und anschließend reinigen. Unsachgemäß behandelte Flächen, die nach dem Einschlämmen und Reinigen Mörtelverunreinigungen aufweisen, werden nicht abgenommen.

Alle 50 m sowie vor und hinter Straßenabläufen sind Gummiplatten 30 x 25 cm einzubauen.

Beim Einbau unbedingt die Herstellervorschriften beachten.
Die Rinne wird ca. 50 cm (3zeilig, ohne seitlichem Betonkeil) breit. Sie hat einen Stich von 2 cm in der Mitte. Die Steine sind längs und quer zu versetzen. Vor dem Verfugen sind die beidseitigen Flanken der Steine mit Mörtel zu schließen, so dass ein Auslaufen des Fugenmaterials verhindert wird.
Die Abrechnung erfolgt nach m.
  für 1 m.
Menge: 5,000 m

### Gewerk 8 Ausstattung

*Hinweis: Hinweis 8.1.0: Markierungsarbeiten*
Hinweis 8.1.0: Markierungsarbeiten

Bei den Arbeiten handelt es sich um Markierungen auf bituminösen Straßenflächen, Gussasphalt-Decken, Betonsteinpflaster sowie auf Betonflächen.

Es sind nur Markierungsstoffe anzubieten und zu verwenden, die für die Verwendung auf Bundesfernstraßen freigegeben sind.
Die verwendeten Materialien müssen von der Bundesanstalt für Straßenwesen ( BASt )geprüft und zugelassen sein.

Die Materialeignungen sind mit Prüfberichten der BASt bei der Angebotsabgabe nachzuweisen.

Das Merkblatt über reflektierende Fahrbahnmarkierungen bei Verwendung von Plastikmassen ist zu beachten.

Technische Vorschriften für die Lieferung von Markierungsmaterialien und zur Durchführung von Markierungsarbeiten
- Straßenverkehrsordnung (StVO) - Allgemeine
  Verwaltungsvorschriften zur StVO
- Richtlinien für die Markierung von Straßen (RSM), Teil I und II;
- Richtlinien für die Sicherung von Arbeitsstellen an Straßen
  (RSA);
- Zusätzliche technische Vorschriften und Richtlinien für
  Markierungen auf Straßen (ZTV-M)
- Verordnung zur Durchführung des
  Bundesimmissionsschutzgesetzes;

Bei Ummarkierungen ist die alte Markierung grundsätzlich restlos und spurenfrei vor Aufbringen der neuen Markierung zu entfernen.

Die Gewährleistungsfrist beträgt 2 Jahre für aufgelegte
Markierungen aus Plastikmassen.

Die Abnahme der Markierungen erfolgt durch Straßen.NRW.

Markierungen, die in der Linienführung nicht einwandfrei sind oder hinsichtlich der Breite und Strichstärke den Vertragsbedingungen nicht entsprechen, sowie beschädigte oder nicht angeordnete Striche, werden nicht abgenommen. Nicht einwandfreie Markierungen sind ohne Vergütung zu entfernen und ordnungsgemäß neu herzustellen. Die hierfür erforderlichen Materialien nebst Reflexkörper sind durch den Auftragnehmer ohne Nachforderung zu liefern.
Der Auftraggeber behält sich vor, Prüfungen gem. ZTV-M
durchzuführen bzw. durchführen zu lassen.

In die Angebotspreise sind einzurechnen: Vormarkierung
- Reinigung der leicht verschmutzen Fahrbahn
- Ordnungsgemäßes Beseitigen aller Abfälle
- Vorhalten aller Geräte, alle Nebenkosten und Nebenarbeiten,
  alle Lohnkosten, tarifliche Zuschläge, Auslösungen und
  Wegegelder
- Lieferung aller Materialien, einschließlich Reflexkörper frei
  Baustelle.

Die Markierungsarbeiten sind unter Aufrechterhaltung des gesamtenVerkehrs durchzuführen. Der Auftraggeber muß für die Verkehrssicherung und den Schutz seines an der Durchführung beteiligten Personals voll verantwortlich sorgen. Die hierfür erforderlichen Verkehrszeichen und Geräte hat er bereitzustellen und aufzustellen.

Die Markierungsarbeiten werden nach dem gemeinsam festgelegten Aufmaß abgerechnet.
Bei Markierungen mit flüssigen Markierungsstoffen und Folien wird nur die markierte Fläche gemessen. Bei Markierungen mit Knöpfen erfolgt die Abrechnung nach Stückzahl.

Die Rechnungen sind mit Vertragspreisen ohne Umsatzsteuer (Nettopreise) aufzustellen. Der Umsatzsteuerbetrag ist am Schluß hinzuzufügen. Die Abschlagszahlungen werden einschließlich des ausgewiesenen, darauf entfallenden Umsatzsteuerbetrages gewährt

#### Bereich 8.1 Markierungsarbeiten

*Hinweis: Hinweis 8.1.4: Fahrbahnmarkierung in Kaltreibeplastik*
Hinweis 8.1.4:  Fahrbahnmarkierung in Kaltreibeplastik

Fahrbahnmarkierungen gem. "RMS" nach Anweisung des
"AG" in reflektierender Dauermarkierung aus Kaltreibeplastikmasse mit Perlen 3 mm  aufgelegt, Verkehrsklasse = P7,
Überrollbarkeitsklasse = T2, herstellen.
Länge der Richtungspfeile = 5,00 m,
Buchstaben, Ziffern  = 4,00 m
Abgerechnet werden :
1. nach Metern:  Striche,
2. nach Stück :  Richtungspfeile, Buchstaben, Ziffern
  Verkehrszeichen, Embleme,
  Fußgänger- und Radfahrerfurten.

Die Materialeignung ist mit einem Prüfbericht der BASt bei der Angebotsabgabe nachzuweisen.

##### Abschnitt 8.1.4 Fahrbahnmarkierung in Kaltreibeplastik

**8.1.4.110 Schmalstrich 12 cm profiliert, ohne Unterbrechung auftragen**
Schmalstrich 12 cm profiliert, ohne Unterbrechung auftragen.
  für 1 m.
Menge: 1670,000 m

**8.1.4.130 Schmalstrich 12 cm profiliert, mit Unterbrechung auftragen**
Schmalstrich 12 cm profiliert, mit Unterbrechung auftragen.
  für 1 m.
Menge: 6,000 m

**8.1.4.180 Breitstriche 50 cm, auftragen**
Breitstriche, Strichbreite: 50 cm,  als Haltelinie,
Wartelinie und Fussgängerüberwege auftragen.
  für 1 m.
Menge: 4,000 m

**8.1.4.190 Breitstriche 50 cm, mit Unterbrechung auftragen**
Breitstriche, Strichbreite: 50 cm,  mit Unterbrechung als Haltelinie, Wartelinie und Fussgängerüberwege auftragen.
  für 1 m.
Menge: 5,000 m

**8.1.4.210 Richtungspfeile 5,00 m, Geradeaus, nach links, nach rechts, links ab, rechts ab auftragen.**
Richtungspfeile,  Länge 5,00 m: Geradeaus, nach links,
nach rechts, links ab, rechts ab auftragen.
(RMS 1, Ziffer 2.5.1, Nr. 1,4,5)
oder Richtungspfeile auf endenden Fahrstreifen
(RMS 1, Ziffer 2.5.2, Nr. 1,2)
oder  Vorankündigungspfeile (RMS 1, Ziffer 2.5.3)
  für 1 Stck.
Menge: 4,000 Stck

**8.1.4.220 Richtungspfeile, Länge 1,00 m: Geradeaus nach links, nach rechts, links ab, rechts ab auftragen.**
Richtungspfeile, Länge 1,00 m: Geradeaus, nach links,
nach rechts, links ab, rechts ab auftragen.
(RMS 1, Ziffer 2.5.1, Nr. 1,4,5)
oder Richtungspfeile aus endenden Fahrstreifen
(RMS 1, Ziffer 2.5.2, Nr. 1,2)
oder Vorabkündigungspfeile (RMS 1, Ziffer 2.5.3)
  für 1 Stck.
Menge: 4,000 Stck

**8.1.4.250 Piktogramm "Rad", weiß**
Piktogramm "Rad", weiß
Piktogramm als Fahrrad- gemäß RMS herstellen.
Größe: mind. 1,00 x 1,00 m
  für 1 Stck.
Menge: 2,000 Stck

**8.1.4.310 Verkehrszeichen DU über 100 cm dreifarbig vollreflekt. auftr. Verkehrsz. gem. StVO. Verkehrszeichen Nr. 138-20**
Verkehrszeichen über DU 100 cm, rund oder eckig, dreifarbig, vollreflektierend auftragen.
Verkehrszeichennummer gem. StVO
  für 1 Stck.
Menge: 1,000 Stck

**8.1.4.320 Breitstriche, der Fußgänger und Radfahrerfurten auftragen. Strichlänge 50 cm,-Breite: 25 cm Unterbrechung : 20 cm.**
Breitstriche der Fußgänger- und Radfahrerfurten
mit Unterbrechung auftragen.
Strichlänge  : 50 cm,
Strichbreite : 25 cm,
Unterbrechung: 20 cm,
  für 1 Stck.
Menge: 15,000 Stck

**8.1.4.330 Breitstrich, der Haltelinie auftragen, Strich-, Länge / Breite / Lücke 50 / 50 / 20 cm.**
Breitstriche der Haltelinie
auftragen,
Strichlänge : 50 cm,
Strichbreite: 50 cm,
Strichlücke : 20 cm.
  für 1 Stck.
Menge: 3,000 Stck

**8.1.4.350 Markierung aus roter Dickschichtplastik mit Splittanteil.**
Markierung aus roter Dickschichtplastik mit Splittanteil, liefern und als Radwegbeschichtung auftragen. Korngröße: bis 3 mm,
Breiten  : 1,20 bzw. 1,50 m.
  für 1 m2.
Menge: 26,000 m2

*Hinweis: Hinweis 8.2.0: Leiteinrichtungen*

#### Bereich 8.2 Leiteinrichtungen

*Hinweis: Hinweis 8.2.1: Leitpfosten*
Hinweis 8.2.1: Leitpfosten

Kunststoffleitpfosten nach HLB von 1957,
- aus thermoplastischem Kunststoff,
- durch und durch weiß,
- Bake schwarz abgesetzt,
- mit Kopf,
- allseitig geschlossen,
- formbeständig bei hohen und knickfest bei tiefen
  Temperaturen,
- schwer entflammbar,
- unempfindlich gegen Stoß und Schlag,
- nicht faulend,
- witterungsbeständig auch in Industriegebieten
  bei Rauchgasen usw,
- einschl. Montage aller Leitzeichen und
  Reflexzeichen.
Die Abrechnung erfolgt nach Stück.

##### Abschnitt 8.2.1 Leitpfosten

**8.2.1.110 Kunststoffleitpfosten liefern und auf Bankettsteinen montieren**
Kunststoffleitpfosten liefern und auf Bankettsteinen montieren.

Im EP enthalten sind alle Arbeitsleistungen,
Hilfsstoffe sowie Nebenleistungen, die zur kompletten Ausführung der Leistung notwendig sind, auch
wenn einzelne Leistungen in vorstehender Beschreibung
nicht gesondert aufgeführt sind.

Ausser dieser Position erfolgt keine weitere Vergütung
für diese Leistung.
  für 1 Stck.
Menge: 10,000 Stck

**8.2.1.120 Kunststoffleitpfosten liefern und in Grünfläche einbauen**
Kunststoffleitpfosten liefern und in Grünfläche einbauen.

Im EP enthalten sind alle Arbeitsleistungen,
Hilfsstoffe sowie Nebenleistungen, die zur kompletten Ausführung der Leistung notwendig sind, auch
wenn einzelne Leistungen in vorstehender Beschreibung
nicht gesondert aufgeführt sind.

Ausser dieser Position erfolgt keine weitere Vergütung
für diese Leistung.
  für 1 Stck.
Menge: 4,000 Stck

*Hinweis: Hinweis 8.6.0: Verkehrszeichen und Zubehör*
Hinweis 8.6.0: Verkehrszeichen und Zubehör

Verkehrszeichen nach der STVO, HAV, IVZ Norm sowie sonst geltenden Regelungen in neuester Form.

Bodenfreiheit von Verkehrszeichen:

Grundsätzlich:  2.250 mm
Tiefaufstellung auf Verkehrsinsel
und Verkehrsteilern mit VZ 222:  600 mm
Tiefaufstellung auf Verkehrsinsel
und Verkehrsteilern mit VZ 222 und VZ 605:  100 mm
Grünstreifen:  2.000 mm
Über der Fahrbahn:  4.500 mm

Einarmschelle:

Einarmschelle mit einseitigem Steg (Lochabstand 700 mm) für Verkehrszeichenmast. Band- und Bügelschellen sind nicht zugelassen. Ausführung sind der jeweiligen Position zu entnehmen.

Folienretroreflektionsklasse:

RA 1=  Retroreflektions Klasse RA 1,
  konstruktiver Aufbau A nach DIN 67520
RA 2=  Retroreflektions-Klasse RA 2,
  konstruktiver Aufbau C nach DIN 67520
RA 3=  Retroreflektions-Klasse RA 3,
  konstruktiver Aufbau C nach DIN 67520

Rohrschelle:

Rohrschelle mit aufgeschweißtem Steg für Verkehrszeichenmast. Band- und Bügelschellen sind nicht zugelassen. Ausführung sind der jeweiligen Position zu entnehmen.

Seitenabstand vom Fahrbahnrand:

Grundsätzlich:  500 mm

Geschwindigkeitsreduzierter Bereich bis
max. 30 km/h = mindestens  300 mm

Außerhalb geschlossener Ortschaft =
mindestens  1.500 mm

Verkehrszeichenausführung:
Verkehrsschilder nach neuestem Verkehszeichen-Katalog in der aktuellsten Fassung:

FS 1 =  Flachschild aus Aluminium, Blechdicke 2 mm,
  nach StVO und den geltenden Gütebestimmungen
  für Verkehrszeichen (RAL-Gütezeichen)

FS 2 =  Flachschild aus Aluminium, Blechdicke 3 mm,
  nach StVO und den geltenden Gütebestimmungen
  für Verkehrszeichen (RAL-Gütezeichen)

AS 1 =  Alformschild aus Aluminium, Blechdicke 2 mm,
  Profiltiefe 30 mm für Schilderflächen bis 1,5 m²,
  nach StVO und den geltenden Gütebestimmungen
  für Verkehrszeichen (RAL-Gütezeichen)

AS 2 =  Alformschild aus Aluminium, Blechdicke 3 mm,
  Profiltiefe 40 mm für Schilderflächen bis 5 m²,
  nach StVO und den geltenden Gütebestimmungen
  für Verkehrszeichen (RAL-Gütezeichen)

AS 3 =  Alformschild aus Aluminium, Blechdicke 3 mm,
  Profiltiefe 60 mm für Schilderflächen über 5 m²,
  nach StVO und den geltenden Gütebestimmungen
  für Verkehrszeichen (RAL-Gütezeichen)

Verkehrszeichenmast:

Verkehrszeichenmast als Rundrohrpfosten. Eckige Ausführungen sind nicht zugelassen. Durchmesser (mindestens 76 mm), Wandungsstärke (mindestens 2 mm) und Länge sind der jeweiligen Position zu entnehmen.

Mastfundament für Standardmast und Standardbeschilderung: 30x30x75 cm mit C 16/20 Beton (bzw. Estrichbeton).
Sonst entsprechend nach statischen Erfordernissen.
Im Plattenbelag werden die Pfosten durch Bohrung eingesetzt.

Verkehrszeichenmontage:

Flachschilder (FS 1 und FS 2) mit T-Schelle (Lochabstand
70 mm), Rohrschelle (aus 30 x 5 mm dicken feuerverzinkten Stahl,mit aufgeschweißtem Steg (Lochabstand 350 mm)) und / oder Einarmschelle (aus 30 x 5 mm dicken feuerverzinkten Stahl, mit einseitigem Steg (Lochabstand zwischen 350 mm und
700 mm)), mit Sechskantschrauben und Sechskantmuttern aus Edelstahl (V2A) M 6 x 16 mm (Verkehrszeichenschrauben) und M 8 x 30 mm (Schellenschrauben), Durchmesser und Lochabstand der jeweiligen Position, am Verkehrszeichenmast in entsprechender Anzahl Schellen montieren:

Achteck:  2 Stück

Dreieck:  1 Stück und 1T-Schelle
  oder 2 Einarmschellen

Ronde, Durchmesser gleich 420 mm  1 Stück
Ronde, Durchmesser größer 420 mm  2 Stück
Quadrat/Rechteck, kleiner 420 x 420 mm  1 Stück
Quadrat/Rechteck, gleich/größer 420 x 420 mm 2 Stück

Alformschilder (AS 1) mit 2 Klemmschellen und / oder 2 Flachtraversen (aus 30 x 6 mm dicken feuerverzinkten Stahl mit aufgeschweißtem Steg und 2 Klemmstücken) mit Sechskantschrauben und Sechskantmuttern aus Edelstahl (V2A) M 8 x 30 mm (Schellenschrauben), Durchmesser, Steglänge und Anzahl der Klemmstücke der jeweiligen Position, am Verkehrszeichenmast in entsprechender Anzahl Schellen bzw. Traversen montieren:

Achteck:  2 Flachtraversen

Dreieck:  1 Flachtraverse und
  1 Klemmschelle
Ronde, Durchmesser gleich 420 mm  2 Klemmschellen
Ronde, Durchmesser größer 420 mm  2 Flachtraversen
Quadrat/Rechteck, kleiner 420 x 420 mm  2 Klemmschellen
Quadrat/Rechteck, gleich/größer 420 x 420 mm 2 Flachtraversen

Alformschilder (AS 2 und AS 3) ist das Befestigungssystem nach den statischen Erfordernissen zu erstellen und nach Genehmigung durch den Auftraggeber zu montieren:

T-Schelle:

T-Schelle mit versetztem Steg (Lochabstand 70 mm) für Verkehrszeichenmast. Band- und Bügelschellen sind nicht zugelassen. Ausführung sind der jeweiligen Position zu entnehmen.

Lieferort:  Arbeitsstelle, Straße oder Baubetriebshof.

#### Bereich 8.6 Verkehrszeichen und Zubehör

*Hinweis: Hinweis 8.6.2.: Aufstell- und Befestigungsmaterial*
Hinweis 8.6.2: Aufstell- und Befestigungsmaterial

##### Abschnitt 8.6.2 Aufstell- und Befestigungsmaterial

**8.6.2.130 Vorh. Verkehrszeichen mit Rohrpfosten wieder setzen**
Auf der Baustelle lagernde oder angelieferte Verkehrsschilder mit Rohrpfosten in ein Fundament (mind. 30x30x75 cm) aus Beton C16/20 einbauen, einschl. aller erforderlichen Erdarbeiten und Entsorgung des verdrängten Aushubs.
  für 1 Stck.
Menge: 3,000 Stck

### Gewerk 9 Sonstiges

*Hinweis: Hinweis 9.1.0: Neben - Arbeiten*

#### Bereich 9.1 Neben - Arbeiten

*Hinweis: Hinweis 9.1.2: Stundenlohnarbeiten*
Hinweis 9.1.2: Stundenlohnarbeiten

Tagelohnarbeiten werden nur nach ausdrücklicher
Genehmigung durch den "AG" anerkannt.
Hierüber tägliche Stundenzettel ausstellen und anerkennen lassen.
Die Abrechnung erfolgt nach der während der Ausführung gültigen Preisverordnung, (Tariflohn + Zuschläge).
Die Abrechnung erfolgt nach Stunden.

##### Abschnitt 9.1.2 Stundenlohnarbeiten

**9.1.2.110 Stunde: Bauvorarbeiter**
Stunde eines Bauvorarbeiters
  für 1 Std.
Menge: 5,000 Std

**9.1.2.130 Stunde: Gehobener Baufacharbeiter**
Stunde eines gehobenen Baufacharbeiters
  für 1 Std.
Menge: 5,000 Std

**9.1.2.150 Stunde: Baufachwerker**
Stunde eines Baufachwerkers
  für 1 Std.
Menge: 5,000 Std

*Hinweis: Hinweis 9.1.3: Gerätestunden*
Hinweis 9.1.3: Gerätestunden

In den Einheitspreis einrechnen:
- LKW: für die Abfuhr von Bodenmassen oder sonstiger
  Transporte, ein Kipper mit Allradantrieb einschl. der Gestellung
  des Fahrers,
- Gerät: Einschl. Gestellung des Maschinisten
Diese Positionen kommen nur auf besondere Anweisung des "AG" zur Anwendung.
Die Abrechnung erfolgt nach Stunden.

##### Abschnitt 9.1.3 Gerätestunden

**9.1.3.110 LKW-stunde 20 to Nutzlast**
LKW-Stunden mind. 20 to  Nutzlast.
3 oder 4 Achser
  für 1 Std.
Menge: 5,000 Std

**9.1.3.140 Stunde Tieflöffelbagger**
Tieflöffelbagger  mit Tieflöffel,
Löffelinhalt mind. 0,3 m3 - 2,0 m3
  für 1 Std.
Menge: 5,000 Std

**9.1.3.160 Universalgerät Kleinbagger,**
Universalgerät Kleinbagger, Minibagger
oder ähnliches.
  für 1 Std.
Menge: 5,000 Std

**9.1.3.180 Stunde Lufthammer**
Lufthammer mit Meißel oder Stahlbohrer,
einschl. Antriebsmaschine ( Kompressor )
  für 1 Std.
Menge: 5,000 Std

*Hinweis: Hinweis 9.1.4: Regulierungs- und Anpassungsarbeiten*
Hinweis 9.1.4: Regulierungs- und Anpassungsarbeiten
  zu Straßeneinbauten

Den benötigten Arbeitsraum vollständig bis Unterkante Binderschicht mit plastischem Beton C 16/20
ausfüllen.
Vor Einbau der Deckschicht Absperrschieberkappen der
Gas- und  Wasserversorgung oder Fernwärmeversorgung schonend freilegen, aufnehmen  und  entsprechend  der neuen Höhenlage auf eine  Kunststoff- oder Betonunterlage fachgerecht wieder einbauen. Nachträgliche Höhenanpassungen in der
fertigen Deckschicht sind nur auf besondere Anweisung
des "AG" zulässig.
Anfallenden Aushub aufladen und zur Kippe abfahren.
Ggfs. notwendige Anrampungen der Schieberkappen sowie
deren Entfernung vor Einbau der Deckschicht sind in den
Einheitspreis der jeweiligen Position einzurechnen und
werden nicht gesondert vergütet.
Im Bereich von Plattenbelägen anfallende  Ecken und
Streifen sauber mit geschnittenen Plattenresten
beischließen.
Im Bereich von Platten- und Betonsteinpflasterbelägen haben die Aussparungen für Schieber und Hydranten mit einem Kernbohrgerät entsprechender Größe zu erfolgen einschl. Entsorgung des Kernguts.
Der "AG" behält sich vor, für die Absperrschieber- und
Hydrantenkappen eine gesonderte Rechnung zu verlangen.

  Die Abrechnung erfolgt nach Stück.

##### Abschnitt 9.1.4 Regulierungs und Anpassungsarbeiten zu Straßeneinbauten.

**9.1.4.100 Absperrschieberkappen in bit. Decken anpassen**
Vorh. Absperrschieberkappen in  bit. Deckschicht
wieder verlegen.
  für 1 Stck.
Menge: 17,000 Stck

**9.1.4.130 Hydrantenkappen in bit. Decken anpassen**
Hydrantenkappen,  Form rund oder eckig, schonend
freilegen, aufnehmen und entsprechend der neuen
Höhenlage in bit. Deckschichten auf eine entsprechende
Kunststoffunterlage fachgerecht wieder verlegen.
  für 1 Stck.
Menge: 2,000 Stck

**9.1.4.240 Schachtabdeckung ersetzen, Rahmen rund**
Schachtabdeckungen ersetzen. "Rahmen rund"
Schachtabdeckungen  einschl. Schmutzfänger
ausbauen und zur Kippe abfahren.
nach höhenmäßiger Anpassung des Schachtes,
Schachtabdeckung:
- mit rundem Rahmen,
- Deckel aus Gußeisen u. Beton mit Lüftungsöffnungen
  nach  DIN 1229 "Klasse D" BeGu,
- mit Schmutzfänger, schwere Ausführung
- und mit Budaprene nach  DIN 19584-A1D, in ein Mörtelbett:
- aus steifplastischem, schrumpffreiem Material profilgerecht
  verlegen.
  für 1 Stck.
Menge: 12,000 Stck

**9.1.4.250 Schachtabdeckung ersetzen, Rahmen rund als Einlaufrost**
Schachtabdeckungen ersetzen. "Rahmen rund"
Schachtabdeckungen  einschl. Schmutzfänger
ausbauen und zur Kippe abfahren.
nach höhenmäßiger Anpassung des Schachtes,
Schachtabdeckung:
ACO Einlaufrost Multitop oder gleichwertig, mit PEWEPREN Einlage liefern und auf fertige Höhe einbauen.
Klasse D 400, lw. 605, BH 125
entsprechend DIN EN 124
ACO Einlaufrost Multitop
Klasse D 400
entsprechend DIN EN 124
mit einbau- und fahrtrichtungsunabhängiger rutschfester
Oberfläche
lichte Weite Ø 605 mm
Bauhöhe 125 mm
ohne Scharnier
BEGU-Rahmen, hochziehbar, rund,
mit integrierter Aufnahme für Einstieghilfe entsprechend DIN
19572,
mit 4 Taschen zum Einhängen eines
Schmutzfängers nach DIN 1221-F oder
eines Eimers nach DIN 4052 mittels Gusstrichter
mit formschlüssig gesicherter PEWEPREN-Einlage,
Nut für Einlage mechanisch bearbeitet,
kompatibel zu Deckel DIN 19584 Rost aus Gusseisen, Gewicht
ca. 38 kg
Muldenform, Stichmaß 10 mm
Schlitzweite 31 mm
Schlitzlänge max. 115 mm
Einlaufquerschnitt 1.198 cm2
mit zwei wartungsfreien, schraublosen
und verkehrssicheren Arretierungen aus
hochverschleißfestem Kunststoff
Gewicht ca. 108 kg
Klasse D 400 Artikel-Nr. 210611 *
Trichter
mit Schmutzfängers nach DIN 1221-F

in ein Mörtelbett:
- aus steifplastischem, schrumpffreiem Material profilgerecht
  verlegen.
  für 1 Stck.
Menge: 1,000 Stck

*Hinweis: Hinweis 9.2.0: Bauüberwachung*

#### Bereich 9.2 Bauüberwachung

*Hinweis: Hinweis 9.2.1: Probeentnahmen, Bodenuntersuchungen*
Hinweis 9.2.1: Probeentnahmen, Bodenuntersuchungen
  mittels Druck-, Ramm- bzw. Sondiergerät
  (Lastplatten- Künzelversuche)

Zur Durchführung der Arbeiten stellt der  "AN"  das
erforderliche Gerät und erfahrene Arbeitskräfte.
Die Versuche an einer vom  "AG"  bezeichneten Stelle
durchführen.
Aufzeichnungen über  die  Probeentnahmen, bzw.
Druck- Ramm- Sondierversuche nur in Anwesenheit des
"AG" anfertigen.
Kontrollprüfungen nur auf besondere Anordnung des
"AG" durchführen.
Die Abrechnung erfolgt nach Stück.

##### Abschnitt 9.2.1 Probeentnahmen, Bodenuntersuchungen mitt Druck-, Ramm- bzw. Sondiergerät (Lastplatten- Künzelversuch)e

**9.2.1.100 Probengefäße sowie Mithilfe bei der Probenahme**
Probegefäße für Teilproben  von  Mineralstoffen, Bindemitteln  und  Mischgut  zur Kontrolluntersuchung und
für  die  entsprechenden  Rückstellproben  des  "AG"
bereitstellen und die versandfertige Verpackung nach
den einschlägigen Bestimmungen hilfsweise durchführen
sowie  Mithilfe  bei  der  Probenahme nach Anweisung
des "AG".
  für 1 Stck.
Menge: 6,000 Stck

**9.2.1.110 Druckversuche durchführen.**
Druckversuche durchführen. (30 cm Druckplatte)
Der "AN" stellt die für die Durchführung dieses Versuches benötigten Geräte sowie ein Belastungsfahrzeug
(z.B. ausreichend beladener LKW) als Gegengewicht für
den Plattendruckversuch an die vom "AG" bezeichneten
Prüfstellen.
Einschl. aller Vorbereitungsarbeiten, auch evtl.
erforderlichen Ausschachtungen etc.
  für 1 Stck.
Menge: 20,000 Stck

**9.2.1.120 Messreflektoren verlegen**
Messreflektoren für Kontrollprüfungen für die
elektromagnetische Dickenmessung verlegen.
- Auf bituminösen Untergrund
- Aus selbstklebender, schutzbeschichteter
Aluminiumfolie 30x100cm
  für 1 Stck.
Menge: 12,000 Stck

**9.2.1.130 Messreflektoren verlegen**
Messreflektoren für Kontrollprüfungen für die
elektromagnetische Dickenmessung verlegen.
- Auf ungebundener Tragschicht
- Aus schutzbeschichteter Aluminiumfolie
30x100cm, mind. 0,3mm dick.
  für 1 Stck.
Menge: 6,000 Stck

**9.2.1.140 Elektronische Dickenmessung**
Elektronische Dickenmessung mit dem Permascope Gerät
oder Strato-Test einschl. Bedienung. Mit dem Bauherrn
ist rechtzeitig der Termin zur Messung abzustimmen.
  für 1 Stck.
Menge: 18,000 Stck

**9.2.1.160 Bohrkerne Entnehmen, DN 15 cm**
Bohrkerne nach Anweisung des "AG" entnehmen,
die Straßenbefestigung besteht aus Asphaltdecken.
Durchmesser der Bohrkerne : 15 cm.
Tiefe der Bohrung  : 30 cm. (max)
Die Bohrlöcher mit geeignetem Material fachgerecht
wieder verfüllen.
In den Einheitspreis einrechnen:
- Gestellung der erforderlichen Geräte und Maschinen
  einschl. Bedienung.
  für 1 Stck.
Menge: 12,000 Stck

**9.2.1.170 Bohrkernlöcher in Asphaltflächen schließen.**
Bohrkernlöcher in Asphaltflächen mit plastischem Beton
C 16/20 bis  6 cm  unter 0.k. vergießen.
die oberen  6 cm  in 2 Lagen -
heiß mit Asphaltbeton  (Körnung 0/5 mm)
oder mit Gußasphalt - füllen und verdichten.
Tiefe Bohrloch  :  bis 30 cm.
Durchmesser Bohrloch : 10 bis 30 cm.
  für 1 Stck.
Menge: 12,000 Stck

*Hinweis: Ergänzungspositionen*

#### Bereich 9.9 Ergänzungspositionen

##### Abschnitt 9.9.8 Ergänzungspositionen

**9.9.8.140 Straßenreinigung**
*** Pauschalposition
Durchführung sämtlicher erforderlicher Reinigung von Verkehrsflächen mittels einer selbstaufnehmenden Hochdruckkehrmaschiene innerhalb und außerhalb des Baufeldes während der gesamten Bauzeit.

Hierzu gehören auch alle erforderlichen Reinigungsarbeiten im Bereich der Zufahrtsstraßen zur Baumaßnahme, bei der die Verschmutzung auf den Bauverkehr des AN zurückzuführen ist.

Der Einsatz erfolgt witterungsabhängig, in Abhängigkeit von den auszuführenden Bauleistungen unaufgefordert durch den AN sowie nach Aufforderung durch den AG. Des Weiteren ist die Kehrmaschine regelmäßig Freitags sowie vor Feiertagen zum Arbeitsende einzusetzen.

Die Entsorgung des Kehrgutes ist in den Einheitspreis einzurechnen.

Im EP enthalten sind alle Arbeitsleistungen,
Hilfsstoffe sowie Nebenleistungen, die zur kompletten Ausführung der Leistung notwendig sind, auch
wenn einzelne Leistungen in vorstehender Beschreibung
nicht gesondert aufgeführt sind.

Ausser dieser Position erfolgt keine weitere Vergütung
für diese Leistung.
  für 1 psch.
Menge: 1,000 psch

**9.9.8.510 Personalisierung nach §20 SprengG**
*** Pauschalposition
Einweisung des gesamten Baustellen- und Aufsichspersonals durch eine ausgewiesene Fachkraft in die Situation Kampfmittelbefunde. Die Fachkraft muss über einen Befähigungsschein nach §20 SprengG verfügen.

Die Einweisung erfolgt vor Beginn der Aufbruch- und Erdarbeiten. Diese Leistung wird einmalig pauschal vergütet. Es ist Sache des AN, sicher zu stellen, dass bei wechselndem Baustellenpersonal alle auf der Baustelle neu eingesetzten Mitarbeiter ebenfalls eingewiesen werden. Dies ist in die Pauschale mit einzukalkulieren und wird nicht zusätzlich vergütet.
Die Einweisung ist durch Vorlage einer Teilnehmerliste mit Datum der Einweisung und Unterschriften der Teilnehmer nachzuweisen.

Die Pauschale gilt sowohl für die Arbeiten im Straßenbau als auch im Kanalbau.
  für 1 psch.
Menge: 1,000 psch

**9.9.8.520 Stillstand der Arbeiten infolge durch den AN nicht zu vertretenden Behinderungen - Straßenbau**
Stillstand der Arbeiten infolge durch den AN nicht zu
vertretenden Behinderungen für den Straßenbau.

In der Position enthalten sind alle Aufwendungen für
- Personal, Material, Betriebsmittel
- Vorhaltung und Benutzung aller für die Arbeiten auf
der Baustelle vorhandenen Maschinen und Geräte
- Baustelle stillegen und wieder in Betrieb nehmen.
- Strom
- Stillstand der Transportmittel
- Baustelleneinrichtung und Verkehrssicherung
- Bauleitung
- Geschäfts- und Gemeinkosten.

Die Vergütung erfolgt ausschließlich innerhalb der
tariflichen Arbeitszeiten des Baustellenpersonals.

Abrechnung nach Stillstandszeiten in Stunden.

Anerkennung der Position nur nach vorheriger Abstimmung
und Genehmigung durch den AG.
  für 1 Std.
Menge: 10,000 Std

**9.9.8.600 Vermessungsarbeiten**
*** Pauschalposition
Pauschalvergütung für die eigenverantwortliche
Vermessung während der gesamten Bauzeit. Im
Pauschalpreis enthalten ist das Abstecken aller
notwendigen Achsen / Trassen / Höhen für den Ausbau auf
Grundlage der Planung sowie unter Beachtung der örtlich
vorhandenen Gegebenheiten (Abgleich mit Bestandshöhen).

Während der gesamten Bauausführung bis zur
Fertigstellung des Ausbaus ist der AN für die
Sicherung von Vermessungspunkten und Grenzpunkten
verantwortlich. Diese Leistungen sind einzurechnen. Bei
Verschwinden von Festpunkten / Grenzpunkten sind diese
dem AG vorab anzuzeigen.
Nach Abschluss der Arbeiten sind die neuen Anlagen nach
Lage und Höhe einzumessen und in einem
Bestands-/Abrechnungsplan nach Vorgaben des AG
darzustellen.
Einzurechnen sind die anteiligen Kosten für die
Leistungen dieses Loses.
  für 1 psch.
Menge: 1,000 psch

**9.9.8.610 Fixpunkte als Bodenbolzen**
Fixpunkte als Bodenbolzen, in Abstimmung mit der
Bauleitung entlang der Baustelle mit
Markierungsnägeln/Bodenbolzen o.ä.
herstellen und höhenmäßig auf einen amtlichen
Höhenfestpunkt bzw. lagemäßig auf mindestens drei
amtliche Lagefestpunkte einmessen. Der Bauleitung ist
eine Kopie des Feldbuches auszuhändigen.
Grundlagenfestpunkte werden bei Baubeginn übergeben.

Nach Fertigstellung der Baustelle und Durchführung der
Bestands-Vermessung sind die kompletten Anlagen
zurückzubauen.
  für 1 Stck.
Menge: 5,000 Stck

**9.9.8.630 Dokumentationsunterlagen Bauüberwachung liefern**
*** Pauschalposition
Dokumentation Eignungsprüfungen, Erstprüfungen,
Eigenüberwachungsprüfungen und angeordnete
Kontrollprüfungen des AG.

Ein Bestandsplan ist durch den AN anzufertigen und in
zwei-/dreidimensionaler Darstellung sind folgende
Informationen einzutragen:
-Die Ansatzpunkte aller Probeentnahmestellen für
bodenmechanische Laborversuche und die Prüfpunkte aller
bodenmechanischen Feldversuche (z.B.
Lastplattendruckversuche, usw.) bzw.
Asphaltuntersuchungen
-Die Ergebnisse von Sondierungen (Ramm- und
Drucksondierungen)
-Die Lage von Schichtdickenüberprüfungen der
Frostschutz- und ungebundenen Tragschichten
-Die Lage der Aluminiumronden/-bleche zur
elektromagnetischen Dickenmessung
-Besondere Vorkommnisse während der Herstellung
-Alle Eignungs- und Erstprüfungen

Die Dokumentationsunterlagen zur
Verdichtungsbeurteilung sind zeitgleich mit dem
Arbeitsfortschritt auf der Baustelle dem AG im Original
zur Verfügung zu stellen und zusätzlich in Kopie im
Baubüro des AG vorzuhalten.

Alle Unterlagen sind in Ordnern DIN A 4, mit
Registerunterteilung, abzuheften.

Ergebnisse aller Versuche übersichtlich, tabellarisch
auflisten und übergeben incl. ständigem fortschreiben
der Tabellen und Listen sowie anlegen eine
Inhaltsverzeichnisses.

Nach Beendigung der Arbeiten sind alle Unterlagen
digital (PDF) und 2-fach in Papierform innerhalb von 10
Kalendertagen vor Abnahme der Bauleistungen zu
übergeben.
  für 1 psch.
Menge: 1,000 psch

**9.9.8.850 Gradientenberechnung liefern**
*** Pauschalposition
Berechnungen für die Anpassung/Optimierung der Gradiente einschließlich der anzupassenden Quergefälle  unter Berücksichtigung der vorhandenen Fahrbahnhöhen und der vorhandenen Zwangspunkte (angrenzenden Grundstückseinfahrten und anschließende Straßeneinmündungen) aufstellen und liefern.
Den Bestand in Lage und Höhe elektrooptisch aufnehmen und dokumentieren.
Berechnung der neuen Achsen mit den erforderlichen Ausrundungen und den daraus resultierenden Längen aufstellen.
Bestandsplan, Ausführungsplan, Achsberechnung und Querschnitte aufstellen bzw. herstellen.
Ausführungs- und Bestandsunterlagen, Achsberechnungen und Querschnitte dem AG:
Landesbetrieb Straßenbau
RNL Ville-Eifel
Außenstelle Würselen
Postfach 1280
52136 Würselen
in 2- Ausfertigung auf Papier im Maßstab 1:2580 sowie Digital als PDF-Datei und DXF-/DWG-Datei rechtzeitig (min 12 Werktage) vor der Ausführung zur Genehmigung vorlegen.
Für die Ausführung aller Tief- und Straßenbauarbeiten die erforderlichen Vermessungs-, Absteck- und Abschnürarbeiten ausführen.
Das Baufeld hat eine Gesamtlänge von ca. 450,00 m, einme Breite von ca. 13,50 m.
Das Baufeld beginnt am Brückenbauwerk vor dem Haus Bundesstraße 4 und endet ca. 25,00 m hinter der Querungshilfe des Vennbahnweges.

Im EP enthalten sind alle Arbeitsleistungen,
Hilfsstoffe sowie Nebenleistungen, die zur kompletten Ausführung der Leistung notwendig sind, auch
wenn einzelne Leistungen in vorstehender Beschreibung
nicht gesondert aufgeführt sind.

Ausser dieser Position erfolgt keine weitere Vergütung
für diese Leistung.
  für 1 psch.
Menge: 1,000 psch

**9.9.8.860 Erschwerniszulage für Vorkopfarbeit.**
*** Pauschalposition
Sämtliche Bauleistungen in diesem LV können ausschließlich in Vorkopfarbeit ausgeführt werden.
Die Fahrbahnflächen, welche durch den Mittelstreifen aus Natursteinpflaster getrennt sind, werden nacheinander im Vollausbau erneuert, wobei der Mittelstreifen zu jedem Zeitpunkt erhalten bleibt und nicht erneuert wird.
Der KFZ-Verkehr wird jeweils im Zweirichtungsverkehr unter Einsatz einer 2-Phasigen LSA einspurig durch das Baufeld geführt. Bei der Erneuerung der westlichen Fahrbahn wird zeitgleich der Rad-/gehweg mit erneuert.
Neben der Vorkopfarbeit sind in den Einheitspreis auch die entstehenden Behinderungen bei der Erreichbarkeit des Baufeldes durch die zu erwartende Staubildung an beiden Kopfenden der Baustelle mit einzurechnen.
Das Anlegen von Baustraßen innerhalb, entlang oder
parallel der Ausbautrasse ist in die Einheitspreise
einzurechnen und wird nicht gesondert vergütet.
  für 1 psch.
Menge: 1,000 psch

**9.9.8.870 Erschwerniszulage für die Querung Vennbahnweg**
*** Pauschalposition
Erschwerniszulage für die Querung Vennbahnweg.

Während der gesamten Bauausführung ist der vorhandene Fußgänger und Radfahrverkehr, welcher den Vennbahnweg nutz und daher das Baufeld queren muss, zu gewährleisten.

In den Einheitspreis ist einzurechnen, dass hierfür  entsprechende provisorische Anrampungen während der verschiedenen Bauphasen herzustellensind.

Ebenso sind die durch den querenden Fuß- und Radverkehr entstehenden Behinderungen in den Bauablauf einzurechnen.

Des Weiteren ist während des Asphaltbaus im Querungsbereich eine alternative Trassenführung für den Fußgänger- und Radverkehr einzurichten, vorzuhalten und nach Ende der Asphaltarbeiten wieder zu beseitigen. Auch diese Leistung ist in den Einheitspreis einzurechnen.

Im EP enthalten sind alle Arbeitsleistungen,
Hilfsstoffe sowie Nebenleistungen, die zur kompletten Ausführung der Leistung notwendig sind, auch
wenn einzelne Leistungen in vorstehender Beschreibung
nicht gesondert aufgeführt sind.

Ausser dieser Position erfolgt keine weitere Vergütung
für diese Leistung.
  für 1 psch.
Menge: 1,000 psch

**9.9.8.880 Erschwerniszulage für den Schutz der Randausstattung**
*** Pauschalposition
Erschwerniszulage für den Schutz der Randausstattung.
Am Fahrbahnrand befindliche Ausstattungselemente, Schutzelemente, Verkehrszeichen, Bäume,usw. während der kompletten Bauzeit schützen und erhalten.
Der Mehraufwand für den dadurch eingeschränkten Arbeitsraum ist in die entsprechenden Positionen einzurechnen und wird nicht gesondert vergütet.

Im EP enthalten sind alle Arbeitsleistungen,
Hilfsstoffe sowie Nebenleistungen, die zur kompletten Ausführung der Leistung notwendig sind, auch
wenn einzelne Leistungen in vorstehender Beschreibung
nicht gesondert aufgeführt sind.

Ausser dieser Position erfolgt keine weitere Vergütung
für diese Leistung.
  für 1 psch.
Menge: 1,000 psch
